# Nettoyage superficiel des profilés métalliques dans des structures en acier

- Propriété du fichier: CYPE Ingenieros S.A.
- Format: FIEBDC-3/2016
- Logiciel: Générateur de prix de la construction. CYPE Ingenieros, S.A.
- Date: 24/10/2024
- Devise: EUR
- Coûts indirects: 3 %
- Frais généraux: 13 %
- Bénéfice: 6 %
- TVA: 20 %

## G Structure et gros oeuvre

### GA Transformations et réparations

#### GAA Préparation de surfaces en acier

**GAA010** m² Nettoyage superficiel des profilés métalliques dans des structures en acier.
Nettoyage superficiel de profilés métalliques, en retirant les restes détériorés de peinture, la protection ignifuge et les autres revêtements, par projection à sec d'un matériau abrasif constitué de particules de silicate d'aluminium, jusqu'à atteindre un degré de préparation Sa 2 selon NF EN ISO 8501-1, en supprimant presque toute la tâche de laminage, l'oxyde visible et les particule étrangères du support, jusqu'à ce que 66% de la surface soit propre et grise et nettoyage postérieur avec un aspirateur à poussière, air comprimé propre et sec ou brosse propre, pour procéder ensuite à l'application d'une protection antioxydante.
Critère d'évaluation économique: Le prix ne comprend pas la protection anti-oxydante.
Inclut: Montage et préparation de l'équipement. Application mécanique du jet abrasif. Démontage de l'équipement. Nettoyage de la surface support. Retrait et stockage du matériau projeté et des restes générés. Chargement du matériau projeté et des restes générés dans le camion ou la benne.
Critère pour le métré: Surface mesurée selon documentation graphique du Projet.
Critère pour le mémoire: On mesurera la surface réellement exécutée selon les spécifications du Projet.

| Code | U | Désignation | Quantité | Prix | Montant |
|---|---|---|---|---|---|
| mt08lim010a | kg | Abrasif pour le nettoyage par jet ou à pression, constitué de particules de silicate d'aluminium. (matériau) | 2.25 | 0.25 | 0.563 |
| mq08lch010 | h | Équipement de jet de sable à pression. (matériel) | 0.243 | 3.2 | 0.778 |
| mq08gel010k | h | Groupe électrogène insonorisé, triphasé, de 45 kVA de puissance. (matériel) | 0.243 | 5.38 | 1.307 |
| mo112 | h | Ouvrier d'exécution I/OE2 construction. (main-d'œuvre) | 0.259 | 25.31 | 6.555 |
| mo113 | h | Ouvrier d'exécution I/OE1 construction. (main-d'œuvre) | 0.259 | 24.51 | 6.348 |
| % | % | Frais de chantier des unités d'ouvrage | 2 % | 15.551 | 0.311 |
|  |  | Coûts directs |  |  | 15.862 |

Déchets:
- pose: mt08lim010a Abrasif pour le nettoyage par jet ou à pression, constitué de particules de silicate d'aluminium; facteur de déchet 0.06

## Ressources

**mt08lim010a** kg Abrasif pour le nettoyage par jet ou à pression, constitué de particules de silicate d'aluminium
Données techniques: Coût énergétique 0.194 MJ; Émission de CO2 0.010 kg; Code CED 17 09 04; Masse de l'élément 1 kg; Volume 0.000667 m3
Déchets:
- emballage: re170203 Plastique. (composant de déchet); quantité 0.002 kg; Code CED 17 02 03; Masse de l'élément 1 kg; Volume 0.001667 m3
