# Renfort d'un poteau ou d'une poutre en bois, avec des plaques et des boulons métalliques

- Propriété du fichier: CYPE Ingenieros S.A.
- Format: FIEBDC-3/2016
- Logiciel: Générateur de prix de la construction. CYPE Ingenieros, S.A.
- Date: 24/10/2024
- Devise: EUR
- Coûts indirects: 3 %
- Frais généraux: 13 %
- Bénéfice: 6 %
- TVA: 20 %

## G Structure et gros oeuvre

### GA Transformations et réparations

#### GAS Transformations d'éléments en bois

**GAS010** m Renfort d'un poteau ou d'une poutre en bois, avec des plaques et des boulons métalliques.
Renfort de poutre en bois, de 10x10 cm de section, par la mise en place dans chacune de ses plus grandes faces d'une platine d'acier NF EN 10025 S275JR, de 6 mm d'épaisseur et 47,1 kg/m², fixée au bois avec 2 goujons, avec écrou et rondelle, vissés avec une clé dynamométrique pour le réglage du couple de serrage.
Inclut: Nettoyage et préparation du plan d'appui du renfort. Implantation de la position de renfort et des boulons. Réalisation des trous passant. Mise en place et fixation provisoire des platines. Mise en place des boulons avec leurs écrous. Nettoyage.
Critère pour le métré: Longueur mesurée selon documentation graphique du Projet.
Critère pour le mémoire: On mesurera la longueur réellement exécutée selon les spécifications du Projet.

| Code | U | Désignation | Quantité | Prix | Montant |
|---|---|---|---|---|---|
| mt07ala011l | kg | Platine en acier laminé NF EN 10025 S275JR, pour applications structurales. Travaillée et montée en atelier, à placer avec assemblages boulonnés sur site. (matériau) | 9.42 | 2.95 | 27.789 |
| mt07aav030a | m | Boulon fileté d'acier zingué 4,8 selon NF EN ISO 898-1, de 16 mm de diamètre. (matériau) | 0.22 | 4.34 | 0.955 |
| mt07aav040a | U | Écrou et rondelle d'acier zingué 4,8 selon NF EN ISO 898-2, de 16 mm de diamètre. (matériau) | 4 | 0.37 | 1.480 |
| mo058 | h | Ouvrier professionnel II/OP menuisier bois. (main-d'œuvre) | 0.129 | 26.23 | 3.384 |
| mo047 | h | Compagnon professionnel III/CP2 charpentier métal. (main-d'œuvre) | 0.203 | 30.72 | 6.236 |
| mo094 | h | Ouvrier professionnel II/OP charpentier métal. (main-d'œuvre) | 0.305 | 27.32 | 8.333 |
| mo020 | h | Compagnon professionnel III/CP2 construction. (main-d'œuvre) | 0.22 | 29.25 | 6.435 |
| mo113 | h | Ouvrier d'exécution I/OE1 construction. (main-d'œuvre) | 0.097 | 24.51 | 2.377 |
| % | % | Frais de chantier des unités d'ouvrage | 2 % | 56.989 | 1.140 |
|  |  | Coûts directs |  |  | 58.129 |

Déchets:
- pose: mt07ala011l; facteur de déchet 0.0045
- pose: mt07aav030a Boulon fileté d'acier zingué 4,8 selon NF EN ISO 898-1, de 16 mm de diamètre; facteur de déchet 0.015
- pose: mt07aav040a Écrou et rondelle d'acier zingué 4,8 selon NF EN ISO 898-2, de 16 mm de diamètre; facteur de déchet 0.02

## Ressources

**mt07ala011l** kg Platine en acier laminé NF EN 10025 S275JR
Données techniques: Coût énergétique 9.830 MJ; Émission de CO2 0.510 kg; Code CED 17 04 05; Masse de l'élément 1 kg; Volume 0.000476 m3

**mt07aav030a** m Boulon fileté d'acier zingué 4,8 selon NF EN ISO 898-1, de 16 mm de diamètre
Données techniques: Coût énergétique 96.924 MJ; Émission de CO2 5.029 kg; Code CED 17 04 05; Masse de l'élément 9.86 kg; Volume 0.004695 m3

**mt07aav040a** U Écrou et rondelle d'acier zingué 4,8 selon NF EN ISO 898-2, de 16 mm de diamètre
Données techniques: Coût énergétique 4.388 MJ; Émission de CO2 0.222 kg; Code CED 17 04 05; Masse de l'élément 0.2 kg; Volume 0.000095 m3
Déchets:
- emballage: re170203 Plastique. (composant de déchet); quantité 0.025 kg; Code CED 17 02 03; Masse de l'élément 1 kg; Volume 0.001667 m3
