# Marche en tôle perforée

- Propriété du fichier: CYPE Ingenieros S.A.
- Format: FIEBDC-3/2016
- Logiciel: Générateur de prix de la construction. CYPE Ingenieros, S.A.
- Date: 11/06/2025
- Devise: EUR
- Coûts indirects: 3 %
- Frais généraux: 13 %
- Bénéfice: 6 %
- TVA: 20 %

## G Structure et gros oeuvre

### GE Passerelles et escaliers

#### GEA Acier

**GEA060** U Marche en tôle perforée.
Marche droite de 700x250 mm, en tôle perforée d'acier galvanisé, avec perforations rondes en quinconce 60°, R2 T3, de 2 mm de diamètre et 3 mm de distance entre les centres de deux perforations contiguës, de 2 mm d'épaisseur et avec 40% de la surface perforée, à bords longs courbés en U de 25x25 mm, avec assemblages soudés sur site, sur limon métallique d'escalier.
Critère d'évaluation économique: Le prix comprend les soudures.
Inclut: Implantation. Mise en place et fixation des marches. Nettoyage final.
Critère pour le métré: Nombre d'unités prévues, selon documentation graphique du Projet.
Critère pour le mémoire: On mesurera le nombre d'unités réellement exécutées selon les spécifications du Projet.

| Code | U | Désignation | Quantité | Prix | Montant |
|---|---|---|---|---|---|
| mt26aha030a | U | Marche droite de 700x250 mm, en tôle perforée d'acier galvanisé, avec perforations rondes en quinconce 60°, R2 T3, de 2 mm de diamètre et 3 mm de distance entre les centres de deux perforations contiguës, de 2 mm d'épaisseur et avec 40% de la surface perforée, à bords longs courbés en U de 25x25 mm. (matériau) | 1 | 34.5 | 34.500 |
| mq08sol020 | h | Équipement et éléments auxiliaires pour soudure électrique. (matériel) | 0.156 | 3.42 | 0.534 |
| mo047 | h | Compagnon professionnel III/CP2 charpentier métal. (main-d'œuvre) | 0.166 | 32.19 | 5.344 |
| mo094 | h | Ouvrier professionnel II/OP charpentier métal. (main-d'œuvre) | 0.166 | 28.63 | 4.753 |
| % | % | Frais de chantier des unités d'ouvrage | 2 % | 45.131 | 0.903 |
|  |  | Coûts directs |  |  | 46.034 |

Déchets:
- pose: mt26aha030a; facteur de déchet 0.006

## Ressources

**mt26aha030a** U Marche droite de 700x250 mm
Données techniques: Coût énergétique 54.533 MJ; Émission de CO2 4.835 kg; Code CED 17 04 05; Masse de l'élément 1.59 kg; Volume 0.000757 m3
Déchets:
- emballage: re170203 Plastique. (composant de déchet); quantité 0.04 kg; Code CED 17 02 03; Masse de l'élément 1 kg; Volume 0.001667 m3
