# Escalier fixe provisoire

- Propriété du fichier: CYPE Ingenieros S.A.
- Format: FIEBDC-3/2016
- Logiciel: Générateur de prix de la construction. CYPE Ingenieros, S.A.
- Date: 11/06/2025
- Devise: EUR
- Coûts indirects: 3 %
- Frais généraux: 13 %
- Bénéfice: 6 %
- TVA: 20 %

## S Sécurité et santé

### SC Systèmes de protection collective

#### SCM Escaliers, abris, passerelles et plateformes

**SCM010** m Escalier fixe provisoire.
Protection d'un passage piéton entre deux points situés à des niveaux différents, couvrant une hauteur maximale de 3,7 m entre paliers et ayant un angle d'inclinaison maximum de 60°, avec un escalier fixe provisoire en bois de pin, de 1,00 m de largeur utile, avec des marches et des paliers constitués de planches de 20x7,2 cm clouées, de garde-corps latéraux de 1,00 m de hauteur constitués de plinthes de planches de 15x5,2 cm, de lisses hautes de planches de 12x2,7 cm, avec une lisse latérale de planchettes de 15x5,2 cm, le tout fixé avec des clous en acier sur aux montants en bois de 7x7 cm placés tous les mètres le long des côtés de l'escalier, amortissable en 3 utilisations. Comprend les éléments de fixation au sol pour garantir l'immobilité de l'ensemble.
Critère pour le métré: Longueur mesurée depuis l'amorce jusqu'à l'appui du limon, selon Plan général de coordination en matière de sécurité et de protection de la santé.
Critère pour le mémoire: La longueur, depuis l'amorce jusqu'à l'appui du limon, mesurée sera celle réellement montée selon spécifications d'Étude ou d'Étude Basique de Sécurité et Santé.

| Code | U | Désignation | Quantité | Prix | Montant |
|---|---|---|---|---|---|
| mt50spa050m | m³ | Grosse planche en bois de pin, dimensions 20x7,2 cm. (matériau) | 0.034 | 439.2 | 14.933 |
| mt50spa050g | m³ | Petite planche en bois de pin, dimensions 15x5,2 cm. (matériau) | 0.01 | 424.8 | 4.248 |
| mt50spa050a | m³ | Planche en bois de pin, dimensions 12x2,7 cm. (matériau) | 0.002 | 432 | 0.864 |
| mt50spa052a | m | Montant en bois de pin, de 7x7 cm. (matériau) | 1.733 | 2.59 | 4.488 |
| mt50spa101 | kg | Clous en acier. (matériau) | 0.077 | 1.87 | 0.144 |
| mt07aco050c | kg | Barres en acier haute adhérence, Fe E 500, fourni sur chantier en barres brutes, de divers diamètres. (matériau) | 0.442 | 2 | 0.884 |
| mo119 | h | Compagnon professionnel III/CP2 Sécurité et Santé. (main-d'œuvre) | 0.925 | 30.66 | 28.361 |
| mo120 | h | Ouvrier Sécurité et Santé. (main-d'œuvre) | 0.462 | 25.69 | 11.869 |
| % | % | Frais de chantier des unités d'ouvrage | 2 % | 65.791 | 1.316 |
|  |  | Coûts directs |  |  | 67.107 |

Déchets:
- pose: mt50spa050m Grosse planche en bois de pin, dimensions 20x7,2 cm; facteur de déchet 1
- pose: mt50spa050g Petite planche en bois de pin, dimensions 15x5,2 cm; facteur de déchet 1
- pose: mt50spa050a Planche en bois de pin, dimensions 12x2,7 cm; facteur de déchet 1
- pose: mt50spa052a Montant en bois de pin, de 7x7 cm; facteur de déchet 1
- pose: mt50spa101 Clous en acier; facteur de déchet 0.0045
- pose: mt07aco050c Barres en acier haute adhérence, Fe E 500, fourni sur chantier en barres brutes, de divers diamètres; facteur de déchet 0.0075

## Ressources

**mt50spa050m** m³ Grosse planche en bois de pin, dimensions 20x7,2 cm
Données techniques: Coût énergétique 78108.000 MJ; Émission de CO2 -1069.500 kg; Code CED 17 02 01; Masse de l'élément 575 kg; Volume 0.522727 m3

**mt50spa050g** m³ Petite planche en bois de pin, dimensions 15x5,2 cm
Données techniques: Coût énergétique 78108.000 MJ; Émission de CO2 -1069.500 kg; Code CED 17 02 01; Masse de l'élément 575 kg; Volume 0.522727 m3

**mt50spa050a** m³ Planche en bois de pin, dimensions 12x2,7 cm
Données techniques: Coût énergétique 78108.000 MJ; Émission de CO2 -1069.500 kg; Code CED 17 02 01; Masse de l'élément 575 kg; Volume 0.522727 m3

**mt50spa052a** m Montant en bois de pin, de 7x7 cm
Données techniques: Coût énergétique 382.729 MJ; Émission de CO2 -5.241 kg; Code CED 17 02 01; Masse de l'élément 2.8175 kg; Volume 0.002561 m3

**mt50spa101** kg Clous en acier
Données techniques: Coût énergétique 14.060 MJ; Émission de CO2 0.570 kg; Code CED 17 04 05; Masse de l'élément 1 kg; Volume 0.000476 m3

**mt07aco050c** kg Barres en acier haute adhérence, Fe E 500, fourni sur chantier en barres brutes, de divers diamètres
Données techniques: Coût énergétique 12.720 MJ; Émission de CO2 0.530 kg; Code CED 17 04 05; Masse de l'élément 1 kg; Volume 0.000476 m3
