# Arrivée provisoire à une cabine préfabriquée de chantier

- Propriété du fichier: CYPE Ingenieros S.A.
- Format: FIEBDC-3/2016
- Logiciel: Générateur de prix de la construction. CYPE Ingenieros, S.A.
- Date: 25/09/2024
- Devise: EUR
- Coûts indirects: 3 %
- Frais généraux: 13 %
- Bénéfice: 6 %
- TVA: 20 %

## S Sécurité et santé

### SP Installations provisoires d'hygiène et de bien-être

#### SPA Raccord à des cabines préfabriquées

**SPA010** U Arrivée provisoire à une cabine préfabriquée de chantier.
Arrivée provisoire d'électricité aérienne à la cabine préfabriquée de chantier. Comprend la connexion au tableau électrique provisoire de chantier, jusqu'à une distance maximale de 50 m.
Inclut: Implantation des appuis en bois bien ancrés. Aplanissement et orientation des appuis. Pose du conducteur. Tension des conducteurs entre appuis. Agrafage du câble au mur. Installation des coffrets de dérivation et de protection. Montage, connexion et contrôle de son bon fonctionnement. Démontage de l'ensemble.
Critère pour le métré: Nombre d'unités prévues, selon Plan général de coordination en matière de sécurité et de protection de la santé.
Critère pour le mémoire: On mesurera le nombre d'unités réellement exécutées selon spécifications d'Étude ou d'Étude Basique de Sécurité et Santé.

| Code | U | Désignation | Quantité | Prix | Montant |
|---|---|---|---|---|---|
| mt50ica010a | U | Arrivée provisoire électrique à la cabine préfabriquée de chantier. (matériau) | 1 | 252.29 | 252.290 |
| % | % | Frais de chantier des unités d'ouvrage | 2 % | 252.290 | 5.046 |
|  |  | Coûts directs |  |  | 257.336 |
