# Cône

- Propriété du fichier: CYPE Ingenieros S.A.
- Format: FIEBDC-3/2016
- Logiciel: Générateur de prix de la construction. CYPE Ingenieros, S.A.
- Date: 25/10/2024
- Devise: EUR
- Coûts indirects: 3 %
- Frais généraux: 13 %
- Bénéfice: 6 %
- TVA: 20 %

## S Sécurité et santé

### SS Signalisation de chantier

#### SSB Balisage

**SSB070** U Cône.
Cône de balisage réfléchissant de 75 cm de hauteur, à 2 pièces, avec corps en polyéthylène et base en caoutchouc, avec 1 bande réfléchissante de 300 mm de largeur et rétro-réfléchissement classe 1 (E.G.), amortissable en 10 utilisations. Comprend, la maintenance dans des conditions sûres durant toute la période de temps requise et le démontage.
Inclut: Mise en place et vérification. Démontage postérieur. Transport jusqu'au lieu de stockage ou retrait à la benne.
Critère pour le métré: Nombre d'unités prévues, selon Plan général de coordination en matière de sécurité et de protection de la santé.
Critère pour le mémoire: On mesurera le nombre d'unités réellement mises en place selon spécifications d'Étude ou d'Étude Basique de Sécurité et Santé.

| Code | U | Désignation | Quantité | Prix | Montant |
|---|---|---|---|---|---|
| mt50bal030Ca | U | Cône de balisage réfléchissant de 75 cm de hauteur, à 2 pièces, avec corps en polyéthylène et base en caoutchouc, avec 1 bande réfléchissante de 300 mm de largeur et rétro-réfléchissement classe 1 (E.G.). (matériau) | 0.1 | 22.25 | 2.225 |
| mo120 | h | Ouvrier Sécurité et Santé. (main-d'œuvre) | 0.023 | 24.51 | 0.564 |
| % | % | Frais de chantier des unités d'ouvrage | 2 % | 2.789 | 0.056 |
|  |  | Coûts directs |  |  | 2.845 |

Déchets:
- pose: mt50bal030Ca; facteur de déchet 1

## Ressources

**mt50bal030Ca** U Cône de balisage réfléchissant de 75 cm de hauteur
Données techniques: Coût énergétique 609.876 MJ; Émission de CO2 23.571 kg; Code CED 17 02 03; Masse de l'élément 5.4 kg; Volume 0.009 m3
