# Bâti support encastré pour barre d'appui pour personnes à mobilité réduite, en réadaptation et du troisième âge

- Propriété du fichier: CYPE Ingenieros S.A.
- Format: FIEBDC-3/2016
- Logiciel: Générateur de prix de la construction. CYPE Ingenieros, S.A.
- Date: 13/06/2024
- Devise: EUR
- Coûts indirects: 3 %
- Frais généraux: 13 %
- Bénéfice: 6 %
- TVA: 20 %

## T Équipements techniques

### TB Équipements sanitaires

#### TBQ Équipements et accessoires PMR

**TBQ140** U Bâti support encastré pour barre d'appui pour personnes à mobilité réduite, en réadaptation et du troisième âge.
Fourniture et installation encastrée dans une cloison de plaques de plâtre de bâti support tubulaire prémonté, réglable en hauteur jusqu'à 200 mm, fini avec impression antioxydante, de 120 à 170 mm de profondeur, pour séparateur d'urinoirs et barre d'appui pour personnes à mobilité réduite, en réadaptation et du troisième âge, avec système de montage rapide et facile, avec fixations et panneau en bois renforcé.
Inclut: Implantation et tracé sur le parement support de l'emplacement du bâti support. Nivellement, aplomb et mise en place du bâti support.
Critère pour le métré: Nombre d'unités prévues, selon documentation graphique du Projet.
Critère pour le mémoire: On mesurera le nombre d'unités réellement mises en place selon les spécifications du Projet.

| Code | U | Désignation | Quantité | Prix | Montant |
|---|---|---|---|---|---|
| mt30oli110a | U | Bâti support tubulaire prémonté, réglable en hauteur jusqu'à 200 mm, fini avec impression antioxydante, de 120 à 170 mm de profondeur, pour séparateur d'urinoirs et barre d'appui pour personnes à mobilité réduite, en réadaptation et du troisième âge, avec système de montage rapide et facile, avec fixations et panneau en bois renforcé, à encastrer dans un mur en maçonnerie ou dans une cloison de plaques de plâtre. (matériau) | 1 | 166.75 | 166.750 |
| mo008 | h | Compagnon professionnel III/CP2 plombier. (main-d'œuvre) | 0.34 | 30.2 | 10.268 |
| % | % | Frais de chantier des unités d'ouvrage | 2 % | 177.018 | 3.540 |
|  |  | Coûts directs |  |  | 180.558 |

## Ressources

**mt30oli110a** U Bâti support tubulaire prémonté
Données techniques: Coût énergétique 167.487 MJ; Émission de CO2 10.537 kg
Déchets:
- emballage: re150101 Emballages en papier et en carton. (composant de déchet); quantité 0.072 kg; Code CED 15 01 01; Masse de l'élément 1 kg; Volume 0.001333 m3
