# Prise de terre avec conducteur nu, enterré horizontalement, placé en forme de patte d'oie

- Propriété du fichier: CYPE Ingenieros S.A.
- Format: FIEBDC-3/2016
- Logiciel: Générateur de prix de la construction. CYPE Ingenieros, S.A.
- Date: 11/06/2025
- Devise: EUR
- Coûts indirects: 3 %
- Frais généraux: 13 %
- Bénéfice: 6 %
- TVA: 20 %

## T Équipements techniques

### TL Installations électriques

#### TLT Mise à la terre et liaisons équipotentielles

**TLT070** U Prise de terre avec conducteur nu, enterré horizontalement, placé en forme de patte d'oie.
Prise de terre composée de 80 m de conducteur de cuivre nu, réparti en 3 branches enterrées dans des tranchées de 100 cm de profondeur, l'ouverture entre les branches étant de 45°, en forme de patte d'oie, connecté à la barrette de mesure placée en façade. Comprend implantation, excavation de la tranchée, mise en place du conducteur de cuivre nu, remblai avec des terres d'apport et connecté au réseau de terre par une barrette de mesure. Totalement montée, connectée et testée.
Inclut: Implantation. Excavation des tranchées. Mise en place du conducteur de cuivre nu. Mise en place du regard. Connexion du conducteur de terre à la barrette de mesure. Remblayage de la zone excavée. Connexion au réseau de terre.
Critère pour le métré: Nombre d'unités prévues, selon documentation graphique du Projet.
Critère pour le mémoire: On mesurera le nombre d'unités réellement exécutées selon les spécifications du Projet.

| Code | U | Désignation | Quantité | Prix | Montant |
|---|---|---|---|---|---|
| mt35ttc010e | m | Conducteur de cuivre nu, de 25 mm². (matériau) | 80 | 5 | 400.000 |
| mt35tta050 | U | Borne pour connexions électriques à union universelle. (matériau) | 1 | 22.5 | 22.500 |
| mt35tta080 | U | Barrette de mesure de l'installation électrique, à installer en façade. (matériau) | 1 | 16.3 | 16.300 |
| mt01arz030a | m³ | Terre d'emprunt, pour remblayage des tranchées et des rigoles, compactable et sans granulats supérieurs à 8 cm, racines, décombres, matière organique, détritus ou tout au matériau déconseillé. (matériau) | 32 | 5.8 | 185.600 |
| mt35www020 | U | Matériel auxiliaire pour installations de prise de terre. (matériau) | 1 | 1.15 | 1.150 |
| mq01exn050c | h | Pelleteuse sur pneus, de 85 kW, avec un brise-roche hydraulique. (matériel) | 6.631 | 72.8 | 482.737 |
| mq04dua020b | h | Dumper à décharge frontale de 2 t de charge utile. (matériel) | 1.206 | 10.38 | 12.518 |
| mq02rod010d | h | Plaque vibrante à guidage manuel, de 300 kg, largeur de travail 70 cm, réversible. (matériel) | 1.808 | 7.16 | 12.945 |
| mq02cia020j | h | Camion citerne, de 8 m³ de capacité. (matériel) | 0.121 | 118.9 | 14.387 |
| mo003 | h | Compagnon professionnel III/CP2 électricien. (main-d'œuvre) | 0.268 | 31.65 | 8.482 |
| mo102 | h | Ouvrier professionnel II/OP électricien. (main-d'œuvre) | 0.268 | 27.24 | 7.300 |
| mo113 | h | Ouvrier d'exécution I/OE1 construction. (main-d'œuvre) | 6.126 | 25.69 | 157.377 |
| % | % | Frais de chantier des unités d'ouvrage | 2 % | 1321.296 | 26.426 |
|  |  | Coûts directs |  |  | 1347.722 |

Déchets:
- pose: mt35ttc010e Conducteur de cuivre nu, de 25 mm²; facteur de déchet 0.0114876
- pose: mt01arz030a; facteur de déchet 0.00492689
- excavation: ruo170504 Terre et pierres distinctes de celles spécifiées dans le code 17 05 03. (composant de déchet); quantité 64700.2 kg; Code CED 17 05 04; Masse de l'élément 1 kg; Volume 0.000625 m3

## Ressources

**mt35ttc010e** m Conducteur de cuivre nu, de 25 mm²
Données techniques: Coût énergétique 8.243 MJ; Émission de CO2 0.223 kg; Code CED 17 04 11; Masse de l'élément 0.2225 kg; Volume 0.000148 m3
Déchets:
- emballage: re150101 Emballages en papier et en carton. (composant de déchet); quantité 0.077 kg; Code CED 15 01 01; Masse de l'élément 1 kg; Volume 0.001333 m3

**mt01arz030a** m³ Terre d'emprunt
Données techniques: Coût énergétique 574.000 MJ; Émission de CO2 41.000 kg; Code CED 17 05 04; Masse de l'élément 2050 kg; Volume 1.28125 m3
