# Registre de prise

- Propriété du fichier: CYPE Ingenieros S.A.
- Format: FIEBDC-3/2016
- Logiciel: Générateur de prix de la construction. CYPE Ingenieros, S.A.
- Date: 24/10/2024
- Devise: EUR
- Coûts indirects: 3 %
- Frais généraux: 13 %
- Bénéfice: 6 %
- TVA: 20 %

## T Équipements techniques

### TT Installations de télécommunication

#### TTT Installations intérieures

**TTT040** U Registre de prise.
Registre de prise, constitué de boîte universelle, avec raccordement des 2 côtés et prise pour registre de BAT ou prise d'utilisateur, gamme moyenne, avec couvercle plein de couleur blanche et châssis avec pattes d'accroche, en prévision de nouveaux services. Installation encastrée. Comprend les accessoires, les pièces spéciales et les fixations.
Inclut: Implantation. Mise en place et fixation de la boîte.
Critère pour le métré: Nombre d'unités prévues, selon documentation graphique du Projet.
Critère pour le mémoire: On mesurera le nombre d'unités réellement exécutées selon les spécifications du Projet.

| Code | U | Désignation | Quantité | Prix | Montant |
|---|---|---|---|---|---|
| mt35caj010a | U | Boîte universelle, avec raccordement des 2 côtés, à encastrer. (matériau) | 1 | 0.17 | 0.170 |
| mt33seg215a | U | Prise pour registre de BAT ou prise d'utilisateur, gamme moyenne, avec couvercle plein de couleur blanche et châssis avec pattes d'accroche. (matériau) | 1 | 3.79 | 3.790 |
| mo056 | h | Ouvrier professionnel II/OP installateur en télécommunications. (main-d'œuvre) | 0.141 | 25.99 | 3.665 |
| % | % | Frais de chantier des unités d'ouvrage | 2 % | 7.625 | 0.153 |
|  |  | Coûts directs |  |  | 7.778 |

## Ressources

**mt35caj010a** U Boîte universelle, avec raccordement des 2 côtés, à encastrer
Données techniques: Coût énergétique 10.673 MJ; Émission de CO2 0.555 kg
Déchets:
- emballage: re150101 Emballages en papier et en carton. (composant de déchet); quantité 0.03 kg; Code CED 15 01 01; Masse de l'élément 1 kg; Volume 0.001333 m3

**mt33seg215a** U Prise pour registre de BAT ou prise d'utilisateur
Données techniques: Coût énergétique 1.852 MJ; Émission de CO2 0.119 kg
Déchets:
- emballage: re150101 Emballages en papier et en carton; quantité 0.032 kg
