# Clapet coupe-feu pour conduit de ventilation

- Propriété du fichier: CYPE Ingenieros S.A.
- Format: FIEBDC-3/2016
- Logiciel: Générateur de prix de la construction. CYPE Ingenieros, S.A.
- Date: 25/10/2024
- Devise: EUR
- Coûts indirects: 3 %
- Frais généraux: 13 %
- Bénéfice: 6 %
- TVA: 20 %

## T Équipements techniques

### TV Climatisation et ventilation

#### TVG Ventilation mécanique pour garages

**TVG120** U Clapet coupe-feu pour conduit de ventilation.
Clapet coupe-feu rectangulaire, basculant, avec lancement automatique de la fermeture des sessions d'incendie par fusible thermique réglé à 72°C, résistance au feu EI 120 selon NF EN 1366-2, de 200x200 mm, de tôle en acier galvanisé, connexion à un conduit rectangulaire, pour la fermeture automatique des sections d'incendie dans les installations de ventilation. Comprend les accessoires de montage et les éléments de fixation.
Inclut: Implantation. Fixation à la cloison. Connexion au conduit. Contrôle de son bon fonctionnement.
Critère pour le métré: Nombre d'unités prévues, selon documentation graphique du Projet.
Critère pour le mémoire: On mesurera le nombre d'unités réellement exécutées selon les spécifications du Projet.

| Code | U | Désignation | Quantité | Prix | Montant |
|---|---|---|---|---|---|
| mt42cpf020aaa1 | U | Clapet coupe-feu rectangulaire, basculant, avec lancement automatique de la fermeture des sessions d'incendie par fusible thermique réglé à 72°C, résistance au feu EI 120 selon NF EN 1366-2, de 200x200 mm, de tôle en acier galvanisé, connexion à un conduit rectangulaire. (matériau) | 1 | 256.08 | 256.080 |
| mo011 | h | Compagnon professionnel III/CP2 monteur. (main-d'œuvre) | 3.241 | 30.2 | 97.878 |
| mo080 | h | Ouvrier professionnel II/OP monteur. (main-d'œuvre) | 3.241 | 26.02 | 84.331 |
| % | % | Frais de chantier des unités d'ouvrage | 2 % | 438.289 | 8.766 |
|  |  | Coûts directs |  |  | 447.055 |
