# Paroi intérieure constituée de panneaux à rainure et languette de sectorisation en acier avec isolation incorporée de 80 mm d'épaisseur et 1150 mm de largeur

- Propriété du fichier: CYPE INGENIEROS, S.A.
- Format: FIEBDC-3/2002
- Devise: EUR
- Coûts indirects: 3.00 %
- Frais généraux: 13.00 %
- Bénéfice: 6.00 %
- TVA: 20.00 %

## F Aménagements et finitions

### FC Cloisons

#### FCP Panneaux sandwich isolants

**FCP010** m² Paroi intérieure constituée de panneaux à rainure et languette de sectorisation en acier avec isolation incorporée de 80 mm d'épaisseur et 1150 mm de largeur, Euroclasse A2-s1, d0 de réaction au feu selon NF EN 13501-1, résistance au feu EI 90 selon NF EN 1366-1, constitués de deux parements en tôle d'acier lisse finition prélaqué, d'épaisseur extérieure 0,5 mm et épaisseur intérieure 0,5 mm et âme isolante de laine de roche de densité moyenne 55 kg/m³.
Paroi intérieure avec panneaux à rainure et languette de sectorisation en acier avec isolation incorporée de 80 mm d'épaisseur et 1150 mm de largeur, Euroclasse A2-s1, d0 de réaction au feu selon NF EN 13501-1, résistance au feu EI 90 selon NF EN 1366-1, constitués de deux parements en tôle d'acier lisse finition prélaqué, d'épaisseur extérieure 0,5 mm et épaisseur intérieure 0,5 mm et âme isolante de laine de roche de densité moyenne 55 kg/m³, arrêts et accessoires. Comprend l'implantation, les chutes, les arrêts, les couvre-joints et les accessoires de fixation. Totalement montée.
Inclut: Implantation des panneaux. Mise en place et fixation des panneaux. Arrêts.
Critère pour le métré: Surface mesurée selon documentation graphique du Projet, sans dupliquer les coins ni les rencontres, en déduisant les ouvertures de surface supérieure à 3 m².
Critère pour le mémoire: On mesurera la surface réellement exécutée selon les spécifications du Projet, sans dupliquer les coins ni les rencontres, en déduisant les ouvertures de surface supérieure à 3 m².

| Code | U | Désignation | Quantité | Prix | Montant |
|---|---|---|---|---|---|
| mt12ppa020l | m² | Panneau à rainure et languette de sectorisation en acier avec isolation incorporée de 80 mm d'épaisseur et 1150 mm de largeur, Euroclasse A2-s1, d0 de réaction au feu selon NF EN 13501-1, résistance au feu EI 90 selon NF EN 1366-1, constitué de deux parements en tôle d'acier lisse finition prélaqué, d'épaisseur extérieure 0,5 mm et épaisseur intérieure 0,5 mm et âme isolante de laine de roche de densité moyenne 55 kg/m³, arrêts et accessoires. (matériau) | 1.050 | 30.06 | 31.56 |
| mt13ccg030e | U | Vis autoformeuse de 4,2x13 mm d'acier inoxydable, avec rondelle. (matériau) | 6.000 | 0.04 | 0.24 |
| op00ciz010 |  | Cisaille. | 1.000 | 0.00 | 0.00 |
| op00roe010 |  | Grignoteuse. | 1.000 | 0.00 | 0.00 |
| op00ato010 |  | Tournevis. | 1.000 | 0.00 | 0.00 |
| op00tal010 |  | Perceuse. | 1.000 | 0.00 | 0.00 |
| mo053 | h | Compagnon professionnel III/CP2 plaquiste. (main-d'œuvre) | 0.290 | 26.37 | 7.65 |
| mo100 | h | Ouvrier professionnel II/OP plaquiste. (main-d'œuvre) | 0.290 | 22.65 | 6.57 |
| % | % | Frais de chantier des unités d'ouvrage | 2 % | 46.02 | 0.92 |
|  |  | Coûts directs |  |  | 46.94 |
