# Chapeau conique de tôle galvanisée, "ALDES", pour conduit de sortie de 125 mm de diamètre extérieur

- Propriété du fichier: CYPE INGENIEROS, S.A.
- Format: FIEBDC-3/2002
- Devise: EUR
- Coûts indirects: 3.00 %
- Frais généraux: 13.00 %
- Bénéfice: 6.00 %
- TVA: 19.60 %

## T Équipements techniques

### TV Climatisation et ventilation

#### TVV Ventilation additionnelle spécifique en cuisine pour logements

**TVV030** U Chapeau conique de tôle galvanisée, "ALDES", pour conduit de sortie de 125 mm de diamètre extérieur.
Fourniture et montage à l'extrémité extérieure du conduit d'extraction (bouche d'expulsion) de chapeau conique contre la pluie de tôle galvanisée, "ALDES", pour conduit de sortie de 125 mm de diamètre extérieur et maille de protection contre l'entrée de feuilles et d'oiseaux, pour ventilation de cuisines. Comprend partie proportionnelle d'éléments d'ancrage et de fixation. Totalement monté.
Inclut: Implantation. Fixation et mise en place via des éléments d'ancrage.
Critère de métré de projet: Nombre d'unités prévues, selon documentation graphique du Projet.
Critère de mesure de l'ouvrage: On mesurera le nombre d'unités réellement exécutées selon les spécifications du Projet.

| Code | U | Désignation | Quantité | Prix | Montant |
|---|---|---|---|---|---|
| mt20cvc100n | U | Chapeau conique contre la pluie de tôle galvanisée, "ALDES", pour conduit de sortie de 125 mm de diamètre extérieur et maille de protection contre l'entrée de feuilles et d'oiseaux. (matériau) | 1.000 | 72.03 | 72.03 |
| mo010 | h | Compagnon professionnel III/CP2 monteur. (main-d'œuvre) | 0.170 | 25.11 | 4.27 |
| mo078 | h | Ouvrier professionnel II/OP monteur. (main-d'œuvre) | 0.085 | 21.57 | 1.83 |
| % | % | Coûts directs complémentaires | 2 % | 78.13 | 1.56 |
|  |  | Coûts directs |  |  | 79.69 |
