# Plongeoir fixe pour piscine, de résine de polyester et fibre de verre, de 1,20 m de longueur et 0,40 m de largeur, fixée à une surface support (non comprise dans ce prix)

- Propriété du fichier: CYPE INGENIEROS, S.A.
- Format: FIEBDC-3/2002
- Devise: EUR
- Coûts indirects: 3.00 %
- Frais généraux: 13.00 %
- Bénéfice: 6.00 %
- TVA: 20.00 %

**APA090** U Plongeoir fixe pour piscine, de résine de polyester et fibre de verre, de 1,20 m de longueur et 0,40 m de largeur, fixée à une surface support (non comprise dans ce prix).
Fourniture et mise en place de plongeoir fixe pour piscine, de résine de polyester et fibre de verre, de 1,20 m de longueur et 0,40 m de largeur, fixée à une surface support (non comprise dans ce prix). Comprend les ancrages, les pièces d'arrêt, les embellisseurs, les joints, les chevilles et les vis, et l'implantation, les éléments d'ancrage et la suppression et le nettoyage du matériau excédant. Totalement monté et testé par l'entreprise installatrice.
Inclut: Montage et fixation des composants.
Critère de métré de projet: Nombre d'unités prévues, selon documentation graphique du Projet.
Critère de mesure de l'ouvrage: On mesurera le nombre d'unités réellement exécutées selon les spécifications du Projet.

| Code | U | Désignation | Quantité | Prix | Montant |
|---|---|---|---|---|---|
| mt47pep080a | U | Plongeoir fixe pour piscine, de résine de polyester et fibre de verre, de 1,2 m de longueur et 0,4 m de largeur, avec ancrages. (matériau) | 1.000 | 964.47 | 964.47 |
| mt09reh330 | kg | Mortier de résine époxy avec sable de silice, à durcissement rapide, pour remplissage des ancrages. (matériau) | 0.200 | 5.00 | 1.00 |
| mo041 | h | Compagnon professionnel III/CP2 VRD espaces publics. (main-d'œuvre) | 2.835 | 24.11 | 68.35 |
| mo087 | h | Ouvrier professionnel II/OP VRD espaces publics. (main-d'œuvre) | 2.268 | 21.40 | 48.54 |
| % | % | Coûts directs complémentaires | 2 % | 1082.36 | 21.65 |
|  |  | Coûts directs |  |  | 1104.01 |
