# Peinture à la détrempe couleur blanche

- Propriété du fichier: CYPE INGENIEROS, S.A.
- Format: FIEBDC-3/2002
- Devise: EUR
- Coûts indirects: 3.00 %
- Frais généraux: 13.00 %
- Bénéfice: 6.00 %
- TVA: 20.00 %

**FPT010** m² Peinture à la détrempe couleur blanche, finition gouttelette avec goutte épaisse, appliquée par projection au pistolet sur des parements horizontaux et verticaux intérieurs de mortier, plâtre ou brique.
Application d'une couche de peinture à la détrempe couleur blanche, finition gouttelette avec goutte épaisse, sur des parements horizontaux et verticaux intérieurs de mortier, plâtre ou brique. par application une couche de fond à la tempéra diluée, appliquée à la brosse, au rouleau ou au pistolet, jusqu'à l'imprégnation des pores de la surface support, rebouchage aux endroits où il y a des fissures ou des creux, après le séchage de la couche de fond, avec une pâte appliquée à la spatule ou à la raclette, lissage fin et badigeonnage avec une couche de fond et une couche de finition via projection au pistolet de peinture à la détrempe en gouttes uniformes et non séparées. Comprend nettoyage et lissage des petites adhérences et imperfections.
Inclut: Préparation et nettoyage préalable du support. Application d'une couche de fond. Rebouchage. Application d'une couche de fond. Application d'une couche de finition.
Critère de métré de projet: Surface mesurée selon documentation graphique du Projet, avec le même critère que le support base.
Critère de mesure de l'ouvrage: On mesurera la surface réellement exécutée selon les spécifications du Projet, avec le même critère que le support de base.

| Code | U | Désignation | Quantité | Prix | Montant |
|---|---|---|---|---|---|
| mt27tem010 | kg | Mastic. (matériau) | 0.050 | 2.15 | 0.11 |
| mt27tem020c | kg | Mastic détrempé à piquer blanc. (matériau) | 1.150 | 0.30 | 0.35 |
| mo038 | h | Compagnon professionnel III/CP2 peintre. (main-d'œuvre) | 0.061 | 24.11 | 1.47 |
| mo076 | h | Ouvrier professionnel II/OP peintre. (main-d'œuvre) | 0.061 | 21.40 | 1.31 |
| % | % | Coûts directs complémentaires | 2 % | 3.24 | 0.06 |
|  |  | Coûts directs |  |  | 3.30 |
