# Protection du mobilier (approximativement 2 uté/m³), par recouvrement avec une lame en polyéthylène transparent pendant les travaux de réhabilitation et le retrait postérieur de la protection

- Propriété du fichier: CYPE INGENIEROS, S.A.
- Format: FIEBDC-3/2002
- Devise: EUR
- Coûts indirects: 3.00 %
- Frais généraux: 13.00 %
- Bénéfice: 6.00 %
- TVA: 16.00 %

## 0 Interventions préalables

### 0M Équipement

#### 0MP Protection

**0MP011** m³ Protection du mobilier (approximativement 2 uté/m³), par recouvrement avec une lame en polyéthylène transparent pendant les travaux de réhabilitation et le retrait postérieur de la protection.
Fourniture et mise en place de lames en polyéthylène transparent sur le mobilier (approximativement 2 uté/m³), se recouvrant d'au moins 15 cm et fixées avec un ruban adhésif, pour le protéger de la saleté et de la poussière occasionnées par les travaux de réhabilitation. Comprend le retrait postérieur de lames, le ramassage et la charge dans le container.
Inclut: Mise en place de la protection. Retrait de la protection et charge dans la benne.
Critère de métré de projet: Volume mesuré selon documentation graphique du Projet.
Critère de mesure de l'ouvrage: On mesurera le volume réellement exécuté selon les spécifications du Projet.

| Code | U | Désignation | Quantité | Prix | Montant |
|---|---|---|---|---|---|
| mt32war020 | m² | Lame de polyéthylène transparente, de 0,2 mm d'épaisseur. (matériau) | 5.880 | 0.15 | 0.88 |
| mt32war030 | m | Ruban plastique auto-adhésif. (matériau) | 1.680 | 0.04 | 0.07 |
| mo060 | h | Ouvrier d'exécution I/OE1 construction. (main-d'œuvre) | 0.187 | 19.73 | 3.69 |
| % | % | Coûts directs complémentaires | 2 % | 4.64 | 0.09 |
|  |  | Coûts directs |  |  | 4.73 |
