# Ouverture de la fissure

- Propriété du fichier: CYPE INGENIEROS, S.A.
- Format: FIEBDC-3/2002
- Devise: EUR
- Coûts indirects: 3.00 %
- Frais généraux: 13.00 %
- Bénéfice: 6.00 %
- TVA: 20.00 %

## G Structure et gros oeuvre

### GA Transformations et réparations

#### GAE Réparation d'éléments en béton

**GAE230** m Ouverture de la fissure.
Ouverture en U d'une rainure dans un élément en béton, à l'aide d'une rectifieuse angulaire équipée d'un disque de découpe à diamant, jusqu'à atteindre une largeur et une profondeur approximatives de 10 mm, afin d'augmenter l'adhérence du matériau de scellement au support, permettant ainsi le confinement du matériau de scellement.
Inclut: Découpe et préparation de la fissure.
Critère pour le métré: Longueur mesurée selon documentation graphique du Projet.
Critère pour le mémoire: On mesurera la longueur réellement exécutée selon les spécifications du Projet.

| Code | U | Désignation | Quantité | Prix | Montant |
|---|---|---|---|---|---|
| op00amo010 |  | Rectifieuse ou scie radiale. | 1.000 | 0.00 | 0.00 |
| mo112 | h | Ouvrier d'exécution I/OE2 construction. (main-d'œuvre) | 0.123 | 25.31 | 3.11 |
| % | % | Frais de chantier des unités d'ouvrage | 2 % | 3.11 | 0.06 |
|  |  | Coûts directs |  |  | 3.17 |
