# Ancrage chimique structural réalisé sur un béton de résistance caractéristique minimale de 20 N/mm²

- Propriété du fichier: CYPE INGENIEROS, S.A.
- Format: FIEBDC-3/2002
- Devise: EUR
- Coûts indirects: 3.00 %
- Frais généraux: 13.00 %
- Bénéfice: 6.00 %
- TVA: 20.00 %

## G Structure et gros oeuvre

### GA Transformations et réparations

#### GAT Transformations d'éléments en béton

**GAT170** U Ancrage chimique structural réalisé sur un béton de résistance caractéristique minimale de 20 N/mm², via un trou de 41 mm de diamètre et 485 mm de profondeur, remplissage de l'orifice avec du mortier fluide à prise rapide, à deux composants à base de résine époxy, et insertion postérieure de tige filetée avec écrou et rondelle en d'acier galvanisé qualité 8.8, selon NF EN ISO 898-1, de 39 mm de diamètre et 510 mm de longueur.
Ancrage chimique structural réalisé sur un béton de résistance caractéristique minimale de 20 N/mm², via un trou de 41 mm de diamètre et 485 mm de profondeur, remplissage de l'orifice avec du mortier fluide à prise rapide, à deux composants à base de résine époxy, et insertion postérieure de tige filetée avec écrou et rondelle en d'acier galvanisé qualité 8.8, selon NF EN ISO 898-1, de 39 mm de diamètre et 510 mm de longueur. Comprend l'implantation, la réalisation du trou avec un marteau percuteur et une mèche de taille adéquate, le nettoyage de la poussière résultante dans le trou avec de l'air sous pression, la préparation du mélange, le coulage du mortier et le remplissage de 50% du volume du trou réalisé, l'introduction de la tige filetée et la mise en place de la pièce à fixer, l'application de la paire de serrage avec clé dynamométrique après avoir attendu le temps de prise indiqué et le nettoyage des restes excédants.
Inclut: Implantation de la position de l'ancrage. Réalisation du trou. Nettoyage de la poussière résultante. Préparation du mélange. Coulage du mortier. Insertion de la tige filetée. Application du couple de serrage avec une clé dynamométrique. Nettoyage des restes excédants.
Critère de métré de projet: Nombre d'unités prévues, selon documentation graphique du Projet.
Critère de mesure de l'ouvrage: On mesurera le nombre d'unités réellement exécutées selon les spécifications du Projet.

| Code | U | Désignation | Quantité | Prix | Montant |
|---|---|---|---|---|---|
| mt09reh321a | kg | Mortier fluide à prise rapide, à deux composants à base de résine époxy, avec durcisseur aminique, sans rétraction, pour ancrages et remplissages, selon NF EN 1504-6. (matériau) | 0.762 | 6.38 | 4.86 |
| mt09reh305vr | U | Ancrage constitué d'une tige filetée d'acier galvanisé qualité 8.8, selon NF EN ISO 898-1 de 39 mm de diamètre, et 510 mm de longueur, écrou et rondelle, pour fixations sur structures en béton. (matériau) | 1.000 | 121.78 | 121.78 |
| op00tal010 |  | Perceuse. | 1.000 | 0.00 | 0.00 |
| mo020 | h | Compagnon professionnel III/CP2 VRD espaces privés. (main-d'œuvre) | 0.328 | 24.11 | 7.91 |
| mo112 | h | Ouvrier d'exécution I/OE2 VRD espaces privés. (main-d'œuvre) | 0.328 | 20.85 | 6.84 |
| % | % | Coûts directs complémentaires | 2 % | 141.39 | 2.83 |
|  |  | Coûts directs |  |  | 144.22 |
