# Manchon en tôle galvanisée de 254 mm de diamètre, pour la fixation de gaine souple aux conduits de climatisation. Comprend la bande d'aluminium et les éléments de fixation

- Propriété du fichier: CYPE INGENIEROS, S.A.
- Format: FIEBDC-3/2002
- Devise: EUR
- Coûts indirects: 3.00 %
- Frais généraux: 13.00 %
- Bénéfice: 6.00 %
- TVA: 20.00 %

## T Équipements techniques

### TV Climatisation et ventilation

#### TVA Distribution d'air

**TVA160** U Manchon en tôle galvanisée de 254 mm de diamètre, pour la fixation de gaine souple aux conduits de climatisation. Comprend la bande d'aluminium et les éléments de fixation.
Manchon en tôle galvanisée de 254 mm de diamètre, pour la fixation de gaine souple aux conduits de climatisation. Comprend la bande d'aluminium et les éléments de fixation.
Inclut: Mise en place et fixation des pièces spéciales au réseau de conduits.
Critère pour le métré: Nombre d'unités prévues, selon documentation graphique du Projet.
Critère pour le mémoire: On mesurera le nombre d'unités réellement exécutées selon les spécifications du Projet.

| Code | U | Désignation | Quantité | Prix | Montant |
|---|---|---|---|---|---|
| mt42coi135f | U | Manchon en tôle galvanisée de 254 mm de diamètre, pour la fixation de gaine souple aux conduits de climatisation. (matériau) | 1.050 | 5.24 | 5.50 |
| mt42con020 | m | Bande autoadhésive en aluminium, de 50 microns d'épaisseur et 65 mm de largeur, à base de résines acryliques, pour le scellage et la fixation de l'isolation. (matériau) | 0.878 | 0.19 | 0.17 |
| mt42con135 | U | Bride et support pour fixation de gaines souples pour conduite d'air dans des installations de climatisation. (matériau) | 0.700 | 1.50 | 1.05 |
| mo005 | h | Compagnon professionnel III/CP2 installateur de climatisation. (main-d'œuvre) | 0.108 | 26.37 | 2.85 |
| mo104 | h | Ouvrier professionnel II/OP installateur de climatisation. (main-d'œuvre) | 0.108 | 22.62 | 2.44 |
| % | % | Frais de chantier des unités d'ouvrage | 2 % | 12.01 | 0.24 |
|  |  | Coûts directs |  |  | 12.25 |
