# Unité eau-eau pompe à chaleur géothermique

- Propriété du fichier: CYPE INGENIEROS, S.A.
- Format: FIEBDC-3/2002
- Devise: EUR
- Coûts indirects: 3.00 %
- Frais généraux: 13.00 %
- Bénéfice: 6.00 %
- TVA: 20.00 %

## T Équipements techniques

### TV Climatisation et ventilation

#### TVP PAC et roof-top

**TVP190** U Unité eau-eau pompe à chaleur géothermique, pour chauffage et refroidissement actif et passif (en combinaison avec un module de froid indépendant), alimentation triphasée à 400 V, puissance frigorifique nominale 7,93 kW, EER 5,2, puissance calorifique nominale 5,33 kW, COP 4,21, puissance sonore 45 dBA, dimensions 596x690x1538 mm, poids 145 kg, comprend module de froid pour refroidissement actif et passif.
Fourniture et installation d'unité eau-eau pompe à chaleur géothermique, pour chauffage et refroidissement actif et passif (en combinaison avec un module de froid indépendant), alimentation triphasée à 400 V, puissance frigorifique nominale 7,93 kW, EER 5,2, puissance calorifique nominale 5,33 kW, COP 4,21, puissance sonore 45 dBA, dimensions 596x690x1538 mm, poids 145 kg, pour gaz réfrigérant R-407C, avec pompes de circulation de débit variable classe d'efficacité énergétique A pour les circuits primaire et secondaire, compresseur de type scroll, contrôle de l'équilibre énergétique, écran d'information graphique, résistance électrique sélectionnable pour 3, 6 ou 9 kW, échangeurs en acier inoxydable, vanne motorisée à 3 voies, sondes de température, pressostat, filtre, manomètres, vanne de sécurité et vannes de passage, comprend module de froid pour refroidissement actif et passif. Totalement montée, connectée et mise en marche par l'entreprise installatrice pour le contrôle de son bon fonctionnement.
Inclut: Implantation de l'unité. Mise en place et fixation de l'unité et de ses accessoires. Connecté aux réseaux de conduction d'eau, électrique et de récupération des condensats. Mise en marche.
Critère de métré de projet: Nombre d'unités prévues, selon documentation graphique du Projet.
Critère de mesure de l'ouvrage: On mesurera le nombre d'unités réellement exécutées selon les spécifications du Projet.

| Code | U | Désignation | Quantité | Prix | Montant |
|---|---|---|---|---|---|
| mt42bci025fbb | U | Unité eau-eau pompe à chaleur géothermique, pour chauffage et refroidissement actif et passif (en combinaison avec un module de froid indépendant), alimentation triphasée à 400 V, puissance frigorifique nominale 7,93 kW, EER 5,2, puissance calorifique nominale 5,33 kW, COP 4,21, puissance sonore 45 dBA, dimensions 596x690x1538 mm, poids 145 kg, pour gaz réfrigérant R-407C, avec pompes de circulation de débit variable classe d'efficacité énergétique A pour les circuits primaire et secondaire, compresseur de type scroll, contrôle de l'équilibre énergétique, écran d'information graphique, résistance électrique sélectionnable pour 3, 6 ou 9 kW, échangeurs en acier inoxydable, vanne motorisée à 3 voies, sondes de température, pressostat, filtre, manomètres, vanne de sécurité et vannes de passage. (matériau) | 1.000 | 7795.02 | 7795.02 |
| mt42bci080m | U | Module de froid pour refroidissement actif et passif, pour pompe à chaleur géothermique "THERMIA". (matériau) | 1.000 | 7111.80 | 7111.80 |
| mt42www050 | U | Thermomètre bimétallique, diamètre de sphère de 100 mm, avec prise verticale, avec housse en 1/2", échelle de température de 0 à 120°C. (matériau) | 2.000 | 21.00 | 42.00 |
| mt37sve010d | U | Vanne à sphère en laiton nickelé à visser de 1". (matériau) | 2.000 | 9.81 | 19.62 |
| mt37sve010c | U | Vanne à sphère en laiton nickelé à visser de 3/4". (matériau) | 2.000 | 5.95 | 11.90 |
| mo005 | h | Compagnon professionnel III/CP2 installateur de climatisation. (main-d'œuvre) | 7.271 | 24.91 | 181.12 |
| mo104 | h | Ouvrier professionnel II/OP installateur de climatisation. (main-d'œuvre) | 7.271 | 21.36 | 155.31 |
| % | % | Coûts directs complémentaires | 2 % | 15316.77 | 306.34 |
|  |  | Coûts directs |  |  | 15623.11 |
