# Tableau électrique de commande et de protection pour piscine de 8x4x1,5 m (volume 48 m³)

- Propriété du fichier: CYPE INGENIEROS, S.A.
- Format: FIEBDC-3/2002
- Devise: EUR
- Coûts indirects: 3.00 %
- Frais généraux: 13.00 %
- Bénéfice: 6.00 %
- TVA: 20.00 %

**APE010** U Tableau électrique de commande et de protection pour piscine de 8x4x1,5 m (volume 48 m³).
Fourniture et installation d'un tableau électrique de commande et de protection pour piscine de 8x4x1,5 m (volume 48 m³), avec coffret étanche, différentiel de haute sensibilité, démarreur, relais thermique de protection de moteur, sélecteurs, programmateur manuel-automatique, pilotes de signalisation marche-arrêt et fusibles de protection, le tout câblé et monté intérieurement et unis au moteur sous le tube en acier. Totalement installé et en fonctionnement.
Inclut: Implantation. Mise en place de la boîte pour le tableau. Montage des composants.
Critère de métré de projet: Nombre d'unités prévues, selon documentation graphique du Projet.
Critère de mesure de l'ouvrage: On mesurera le nombre d'unités réellement exécutées selon les spécifications du Projet.

| Code | U | Désignation | Quantité | Prix | Montant |
|---|---|---|---|---|---|
| mt47pec050a | U | Tableau électrique de commande et de protection pour piscine de 8x4x1,5 m (volume 48 m³) avec les protections nécessaires pour alimenter tous les équipements électriques et connexion à la terre. (matériau) | 1.000 | 240.33 | 240.33 |
| mo003 | h | Compagnon professionnel III/CP2 électricien. (main-d'œuvre) | 2.249 | 24.91 | 56.02 |
| mo102 | h | Ouvrier professionnel II/OP électricien. (main-d'œuvre) | 2.249 | 21.36 | 48.04 |
| % | % | Coûts directs complémentaires | 2 % | 344.39 | 6.89 |
|  |  | Coûts directs |  |  | 351.28 |
