# Panneau acoustique autoportant en laine minérale, rectangulaire de 1200x300x40 mm, couleur Blanco, suspendu au plafond avec chaînes (non comprises dans ce prix)

- Propriété du fichier: CYPE INGENIEROS, S.A.
- Format: FIEBDC-3/2002
- Devise: EUR
- Coûts indirects: 3.00 %
- Frais généraux: 13.00 %
- Bénéfice: 6.00 %
- TVA: 20.00 %

**FIL030** U Panneau acoustique autoportant en laine minérale, rectangulaire de 1200x300x40 mm, couleur Blanco, suspendu au plafond avec chaînes (non comprises dans ce prix).
Fourniture et montage de panneau acoustique autoportant en laine minérale, de 1200x300x40 mm, revêtu sur les deux faces avec un voile minéral de couleur Blanco, finition avec un cadre métallique laqué de couleur blanche, suspendu au plafond avec chaînes (non comprises dans ce prix).
Inclut: Mise en place de l'isolation.
Critère de métré de projet: Nombre d'unités prévues, selon documentation graphique du Projet.
Critère de mesure de l'ouvrage: On mesurera le nombre d'unités réellement exécutées selon les spécifications du Projet.

| Code | U | Désignation | Quantité | Prix | Montant |
|---|---|---|---|---|---|
| mt12par130dcaI | U | Panneau acoustique autoportant en laine minérale, de 1200x300x40 mm, revêtu sur les deux faces avec un voile minéral de couleur Blanco, finition avec un cadre métallique laqué de couleur blanche. (matériau) | 1.000 | 48.35 | 48.35 |
| mo054 | h | Compagnon professionnel III/CP2 poseur d'isolants rigides ou flexibles. (main-d'œuvre) | 0.369 | 24.91 | 9.19 |
| mo101 | h | Ouvrier professionnel II/OP poseur d'isolants rigides ou flexibles. (main-d'œuvre) | 0.061 | 21.40 | 1.31 |
| % | % | Coûts directs complémentaires | 2 % | 58.85 | 1.18 |
|  |  | Coûts directs |  |  | 60.03 |
