# Porte intérieure battante, en bois

- Propriété du fichier: CYPE INGENIEROS, S.A.
- Format: FIEBDC-3/2002
- Devise: EUR
- Coûts indirects: 3.00 %
- Frais généraux: 13.00 %
- Bénéfice: 6.00 %
- TVA: 20.00 %

## F Aménagements et finitions

### FK Menuiseries intérieures et meubles

#### FKI Portes intérieures

**FKI040** U Porte intérieure battante, en bois.
Porte intérieure battante, pleine, à un vantail de 203x82,5x3,5 cm, en panneau de fibres finition en mélamine couleur blanche, avec une âme alvéolaire en papier kraft; cadre en bois massif. Comprend couvre-joints du même matériau et de même finition que le vantail, les charnières, les ferrures d'attache, de fermeture et la béquille sur garniture plaque longue en laiton, couleur noire, finition brillant, série basique.
Inclut: Présentation de la porte. Mise en place, aplomb et nivellement des cadres. Mise en place des éléments de fixation d'encadrements. Mise en place des ferrures d'attache. Mise en place du vantail. Mise en place des ferrures de fermeture. Mise en place des accessoires. Ajustement final.
Critère pour le métré: Nombre d'unités prévues, selon documentation graphique du Projet.
Critère pour le mémoire: On mesurera le nombre d'unités réellement exécutées selon les spécifications du Projet.

| Code | U | Désignation | Quantité | Prix | Montant |
|---|---|---|---|---|---|
| mt22aap012a | U | Cadre en bois massif, pour porte à un vantail, avec éléments de fixation. (matériau) | 1.000 | 24.80 | 24.80 |
| mt22pxh025aa | U | Porte intérieure pleine creuse, en panneau de fibres finition en mélamine couleur blanche, avec une âme alvéolaire en papier kraft, de 203x82,5x3,5 cm. (matériau) | 1.000 | 52.38 | 52.38 |
| mt22ata015pb | m | Couvre-joint de MDF, avec finition en mélamine, de couleur blanche, 70x10 mm. (matériau) | 10.400 | 1.36 | 14.14 |
| mt23ibl010jb | U | Penture de 100x58 mm, avec arrêt, en laiton, finition brillant, pour porte intérieure. (matériau) | 3.000 | 0.81 | 2.43 |
| mt23ppb031 | U | Vis en laiton 21/35 mm. (matériau) | 18.000 | 0.07 | 1.26 |
| mt23ppb200 | U | Serrure à larder, têtière, accessoires et vis de fixation, pour porte intérieure, selon NF EN 12209. (matériau) | 1.000 | 12.42 | 12.42 |
| mt23hbl010aa | U | Jeu de béquille et garniture plaque longue en laiton, couleur noire, finition brillant, série basique, pour porte intérieure. (matériau) | 1.000 | 8.94 | 8.94 |
| op00cla010 |  | Cloueuse pneumatique. | 1.000 | 0.00 | 0.00 |
| op00gra010 |  | Agrafeuse. | 1.000 | 0.00 | 0.00 |
| op00sie010 |  | Scie sauteuse. | 1.000 | 0.00 | 0.00 |
| op00cep010 |  | Varlope. | 1.000 | 0.00 | 0.00 |
| op00ato010 |  | Tournevis. | 1.000 | 0.00 | 0.00 |
| op00tro010 |  | Scie à tronçonner. | 1.000 | 0.00 | 0.00 |
| mo017 | h | Compagnon professionnel III/CP2 menuisier bois. (main-d'œuvre) | 0.900 | 29.77 | 26.79 |
| mo058 | h | Ouvrier professionnel II/OP menuisier bois. (main-d'œuvre) | 0.900 | 26.23 | 23.61 |
| % | % | Frais de chantier des unités d'ouvrage | 2 % | 166.77 | 3.34 |
|  |  | Coûts directs |  |  | 170.11 |
