# Peinture de polyuréthane aliphatique, sur le sol du garage

- Propriété du fichier: CYPE INGENIEROS, S.A.
- Format: FIEBDC-3/2002
- Devise: EUR
- Coûts indirects: 3.00 %
- Frais généraux: 13.00 %
- Bénéfice: 6.00 %
- TVA: 20.00 %

## F Aménagements et finitions

### FS Revêtements de sols

#### FSJ Peintures

**FSJ030** m² Peinture de polyuréthane aliphatique, sur le sol du garage.
Application manuelle de deux couches de peinture de polyuréthane aliphatique, couleur grise, finition mate, texture lisse, (rendement: 0,1 l/m² chaque couche); application préalable d'une couche d'impression incolore à deux composants, à base de résine époxy sans dissolvants, à viscosité faible, sur le sol du garage en béton.
Inclut: Nettoyage général de la surface support. Préparation du mélange. Application d'une couche de fond. Application de deux couches de finition.
Critère pour le métré: Surface mesurée selon documentation graphique du Projet, avec le même critère que le support de base.
Critère pour le mémoire: On mesurera la surface réellement exécutée selon les spécifications du Projet, avec le même critère que le support de base.

| Code | U | Désignation | Quantité | Prix | Montant |
|---|---|---|---|---|---|
| mt27upx040b | kg | Impression incolore à deux composants, à base de résine époxy sans dissolvants, à viscosité faible, à appliquer sur surface support en béton ou en mortier. (matériau) | 0.300 | 12.48 | 3.74 |
| mt27upx020bg | kg | Vernis à deux composants pour intérieur, à base de polyuréthane aliphatique et dissolvant, couleur rouge, finition mate, texture lisse, à appliquer au rouleau à poils courts, avec résistance aux rayons UV et aux intempéries et avec une haute résistance aux agents chimiques. (matériau) | 0.200 | 16.39 | 3.28 |
| op00tal020 |  | Malaxeur électrique. | 1.000 | 0.00 | 0.00 |
| mo038 | h | Compagnon professionnel III/CP2 peintre. (main-d'œuvre) | 0.120 | 29.25 | 3.51 |
| mo076 | h | Ouvrier professionnel II/OP peintre. (main-d'œuvre) | 0.120 | 26.02 | 3.12 |
| % | % | Frais de chantier des unités d'ouvrage | 2 % | 13.65 | 0.27 |
|  |  | Coûts directs |  |  | 13.92 |
