# Linteau préfabriqué, en béton précontraint

- Propriété du fichier: CYPE INGENIEROS, S.A.
- Format: FIEBDC-3/2002
- Devise: EUR
- Coûts indirects: 3.00 %
- Frais généraux: 13.00 %
- Bénéfice: 6.00 %
- TVA: 20.00 %

## G Structure et gros oeuvre

### GL Linteaux

#### GLF Béton préfabriqué

**GLF030** U Linteau préfabriqué, en béton précontraint.
Linteau préfabriqué en béton précontraint, 150x11x7 cm, avec trois barres d'acier de 8 mm de diamètre sur la partie centrale, appuyé sur une couche de mortier de ciment, industriel, M-7,5.
Inclut: Nettoyage et préparation du plan d'appui. Implantation et marquage des axes des étais sur la baie. Mise en place du linteau.
Critère pour le métré: Nombre d'unités prévues, selon documentation graphique du Projet.
Critère pour le mémoire: On mesurera le nombre d'unités réellement exécutées selon les spécifications du Projet.

| Code | U | Désignation | Quantité | Prix | Montant |
|---|---|---|---|---|---|
| mt20dhp030c | U | Linteau préfabriqué en béton précontraint, 150x11x7 cm, avec trois barres d'acier de 8 mm de diamètre sur la partie centrale. (matériau) | 1.000 | 17.40 | 17.40 |
| mt08aaa010a | m³ | Eau. (matériau) | 0.006 | 1.50 | 0.01 |
| mt09mif010da | t | Mortier industriel pour maçonnerie, de ciment, couleur grise, catégorie M-7,5 (résistance à la compression 7,5 N/mm²), fourni en sacs, selon NF EN 998-2. (matériau) | 0.002 | 56.97 | 0.11 |
| mo020 | h | Compagnon professionnel III/CP2 construction. (main-d'œuvre) | 0.200 | 30.66 | 6.13 |
| mo113 | h | Ouvrier d'exécution I/OE1 construction. (main-d'œuvre) | 0.240 | 25.69 | 6.17 |
| % | % | Frais de chantier des unités d'ouvrage | 2 % | 29.82 | 0.60 |
|  |  | Coûts directs |  |  | 30.42 |
