# Poutre préfabriquée en béton précontraint, imitation bois

- Propriété du fichier: CYPE INGENIEROS, S.A.
- Format: FIEBDC-3/2002
- Devise: EUR
- Coûts indirects: 3.00 %
- Frais généraux: 13.00 %
- Bénéfice: 6.00 %
- TVA: 20.00 %

## G Structure et gros oeuvre

### GO Poteaux, poutres et ossatures

#### GOF Béton préfabriqué

**GOF040** m Poutre préfabriquée en béton précontraint, imitation bois.
Poutre préfabriquée en béton précontraint, de 25x18 cm, avec barres en acier de précontrainte, de 5 mm de diamètre, avec un moment fléchissant maximum de 70 kN·m, finition imitation bois, avec une couche de lasure, appuyée sur une couche de mortier de ciment, industriel, M-7,5.
Inclut: Implantation des poutres. Mise en place et fixation provisoire de la poutre. Ajustez la position et le nivellement. Réalisation de l'union avec les éléments d'appui. Remplissage et scellement des joints. Montage et démontage des étais complémentaires.
Critère pour le métré: Longueur mesurée aux axes, selon documentation graphique du Projet.
Critère pour le mémoire: On mesurera, aux axes, la longueur réellement exécutée selon les spécifications du Projet.

| Code | U | Désignation | Quantité | Prix | Montant |
|---|---|---|---|---|---|
| mt07pha070d | m | Poutre préfabriquée en béton précontraint, de 25x18 cm, avec barres en acier de précontrainte, de 5 mm de diamètre, avec un moment fléchissant maximum de 70 kN·m, finition imitation bois, avec une couche de lasure, selon NF EN 13225. (matériau) | 1.000 | 122.69 | 122.69 |
| mt08aaa010a | m³ | Eau. (matériau) | 0.006 | 1.50 | 0.01 |
| mt09mif010da | t | Mortier industriel pour maçonnerie, de ciment, couleur grise, catégorie M-7,5 (résistance à la compression 7,5 N/mm²), fourni en sacs, selon NF EN 998-2. (matériau) | 0.002 | 56.97 | 0.11 |
| mo046 | h | Compagnon professionnel III/CP2 monteur de structures préfabriquées en béton. (main-d'œuvre) | 0.050 | 32.19 | 1.61 |
| mo093 | h | Ouvrier professionnel II/OP monteur de structures préfabriquées en béton. (main-d'œuvre) | 0.100 | 28.63 | 2.86 |
| % | % | Frais de chantier des unités d'ouvrage | 2 % | 127.28 | 2.55 |
|  |  | Coûts directs |  |  | 129.83 |
