# Dérivation pour ligne frigorifique, pour système avec récupération de chaleur

- Propriété du fichier: CYPE INGENIEROS, S.A.
- Format: FIEBDC-3/2002
- Devise: EUR
- Coûts indirects: 3.00 %
- Frais généraux: 13.00 %
- Bénéfice: 6.00 %
- TVA: 20.00 %

## T Équipements techniques

### TV Climatisation et ventilation

#### TVL Système Mitsubishi Electric à débit de réfrigérant variable

**TVL140** U Dérivation pour ligne frigorifique, pour système avec récupération de chaleur.
Réduction pour connecter l'unité extérieure avec le contrôleur BC type KA/KA1, gamme City Multi, modèle CMY-R304S-G "MITSUBISHI ELECTRIC", capacité frigorifique nominale en aval supérieure à 22,4 kW et inférieure ou égale à 113 kW.
Inclut: Connexion.
Critère pour le métré: Nombre d'unités prévues, selon documentation graphique du Projet.
Critère pour le mémoire: On mesurera le nombre d'unités réellement exécutées selon les spécifications du Projet.

| Code | U | Désignation | Quantité | Prix | Montant |
|---|---|---|---|---|---|
| mt42mee603i | U | Réduction pour connecter l'unité extérieure avec le contrôleur BC type KA/KA1, gamme City Multi, modèle CMY-R304S-G "MITSUBISHI ELECTRIC", capacité frigorifique nominale en aval supérieure à 22,4 kW et inférieure ou égale à 113 kW. (matériau) | 1.000 | 137.00 | 137.00 |
| mo005 | h | Compagnon professionnel III/CP2 installateur de climatisation. (main-d'œuvre) | 0.050 | 30.20 | 1.51 |
| mo104 | h | Ouvrier professionnel II/OP installateur de climatisation. (main-d'œuvre) | 0.050 | 25.99 | 1.30 |
| % | % | Frais de chantier des unités d'ouvrage | 2 % | 139.81 | 2.80 |
|  |  | Coûts directs |  |  | 142.61 |
