# Transport d'un bidon de déchets dangereux

- Propriété du fichier: CYPE Ingenieros S.A.
- Format: FIEBDC-3/2016
- Logiciel: Générateur de prix de la construction. CYPE Ingenieros, S.A.
- Date: 12/06/2024
- Devise: EUR
- Coûts indirects: 3 %
- Frais généraux: 13 %
- Bénéfice: 6 %
- TVA: 20 %

## D Gestion de déchets

### DD Dangereux

#### DDB Transport de déchets dangereux

**DDB010** U Transport d'un bidon de déchets dangereux.
Transport d'un bidon de capacité 100 litres avec déchets dangereux provenant de la construction ou de la démolition, à la décharge spécifiée, en considérant le chargement et le déchargement des bidons.
Inclut: Chargement des bidons. Transport des bidons à la décharge spécifiée. Décharge des bidons.
Critère pour le métré: Nombre d'unités prévues, selon documentation graphique du Projet.
Critère pour le mémoire: On mesurera le nombre d'unités réellement transportées selon les spécifications du Projet.

| Code | U | Désignation | Quantité | Prix | Montant |
|---|---|---|---|---|---|
| mt08grg020b | U | Transport de bidon de 100 litres de capacité, apte pour le stockage des déchets dangereux, à la décharge spécifiée, y compris le service de remise. (matériau) | 1 | 50 | 50.000 |
| % | % | Frais de chantier des unités d'ouvrage | 2 % | 50.000 | 1.000 |
|  |  | Coûts directs |  |  | 51.000 |
