# Démontage d'une prise d'alimentation en façade, de colonne sèche

- Propriété du fichier: CYPE Ingenieros S.A.
- Format: FIEBDC-3/2016
- Logiciel: Générateur de prix de la construction. CYPE Ingenieros, S.A.
- Date: 12/06/2024
- Devise: EUR
- Coûts indirects: 3 %
- Frais généraux: 13 %
- Bénéfice: 6 %
- TVA: 20 %

## T Équipements techniques

### TI Protections contre les incendies

#### TID Dépose

**TID040** U Démontage d'une prise d'alimentation en façade, de colonne sèche.
Démontage d'une prise d'alimentation de colonne sèche avec coffre, cadre et porte, située en façade de bâtiment, avec des moyens manuels, sans détériorer les éléments constructifs auxquels elle est fixée, et chargement manuel dans le camion ou la benne.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 1.02 | 30.2 | 30.804 |
| mo107 | h | Ouvrier professionnel II/OP plombier. (main-d'œuvre) | 1.02 | 25.99 | 26.510 |
| % | % | Frais de chantier des unités d'ouvrage | 2 % | 57.314 | 1.146 |
|  |  | Coûts directs |  |  | 58.460 |

Déchets:
- démolition: ruo170402 Aluminium. (composant de déchet); quantité 2.015 kg; Code CED 17 04 02; Masse de l'élément 1 kg; Volume 0.000667 m3
- démolition: ruo170405 Fer et acier. (composant de déchet); quantité 8.87 kg; Code CED 17 04 05; Masse de l'élément 1 kg; Volume 0.000476 m3
