# Visière contre la pluie pour conduit circulaire

- Propriété du fichier: CYPE Ingenieros S.A.
- Format: FIEBDC-3/2016
- Logiciel: Générateur de prix de la construction. CYPE Ingenieros, S.A.
- Date: 31/10/2025
- Devise: EUR
- Coûts indirects: 3 %
- Frais généraux: 13 %
- Bénéfice: 6 %
- TVA: 20 %

## T Équipements techniques

### TV Climatisation et ventilation

#### TVA Distribution d'air

**TVA550** U Visière contre la pluie pour conduit circulaire.
Visière contre la pluie en acier galvanisé, pour conduit de 80 mm de diamètre, avec maille de protection contre l'entrée de feuilles et d'oiseaux.
Inclut: Mise en place et fixation de la visière.
Critère pour le métré: Nombre d'unités prévues, selon documentation graphique du Projet.
Critère pour le mémoire: On mesurera le nombre d'unités réellement exécutées selon les spécifications du Projet.

| Code | U | Désignation | Quantité | Prix | Montant |
|---|---|---|---|---|---|
| mt42svs500aa | U | Visière contre la pluie en acier galvanisé, pour conduit de 80 mm de diamètre, avec maille de protection contre l'entrée de feuilles et d'oiseaux. (matériau) | 1 | 40.66 | 40.660 |
| mo005 | h | Compagnon professionnel III/CP2 installateur de climatisation. (main-d'œuvre) | 0.1 | 31.65 | 3.165 |
| mo104 | h | Ouvrier professionnel II/OP installateur de climatisation. (main-d'œuvre) | 0.1 | 27.24 | 2.724 |
| % | % | Frais de chantier des unités d'ouvrage | 2 % | 46.549 | 0.931 |
|  |  | Coûts directs |  |  | 47.480 |

## Ressources

**mt42svs500aa** U Visière contre la pluie en acier galvanisé
Données techniques: Coût énergétique 4.716 MJ; Émission de CO2 0.308 kg
Déchets:
- emballage: re150101 Emballages en papier et en carton. (composant de déchet); quantité 0.095 kg; Code CED 15 01 01; Masse de l'élément 1 kg; Volume 0.001333 m3
- emballage: re170203 Plastique. (composant de déchet); quantité 0.048 kg; Code CED 17 02 03; Masse de l'élément 1 kg; Volume 0.001667 m3
