# Profilage et modelage de talus, avec des moyens mécaniques

- Propriété du fichier: CYPE INGENIEROS, S.A.
- Format: FIEBDC-3/2002
- Devise: EUR
- Coûts indirects: 3.00 %
- Frais généraux: 13.00 %
- Bénéfice: 6.00 %
- TVA: 20.00 %

## B Aménagements extérieurs

### BT Terrassement

#### BTR Remblais

**BTR020** m² Profilage et modelage de talus, avec des moyens mécaniques.
Profilage et modelage de talus de terre-plein, de jusqu'à 3 m de hauteur, en terrain meuble, avec des moyens mécaniques.
Inclut: Préparation de la zone de travail. Emplacement des points topographiques. Exécution du profilage et du modelage.
Critère pour le métré: Surface mesurée selon documentation graphique du Projet.
Critère pour le mémoire: On mesurera la surface réellement exécutée selon les spécifications du Projet.

| Code | U | Désignation | Quantité | Prix | Montant |
|---|---|---|---|---|---|
| mq01mot010a | h | Motoniveleuse de 141 kW. (matériel) | 0.002 | 77.41 | 0.15 |
| % | % | Frais de chantier des unités d'ouvrage | 2 % | 0.15 | 0.00 |
|  |  | Coûts directs |  |  | 0.15 |
