# Remblai avec matériau drainant

- Propriété du fichier: CYPE Ingenieros S.A.
- Format: FIEBDC-3/2016
- Logiciel: Générateur de prix de la construction. CYPE Ingenieros, S.A.
- Date: 13/06/2024
- Devise: EUR
- Coûts indirects: 3 %
- Frais généraux: 13 %
- Bénéfice: 6 %
- TVA: 20 %

## A VRD et aménagements extérieurs

### AA Assainissement

#### AAO Drainage

**AAO100** m³ Remblai avec matériau drainant.
Remblai avec grave filtrante classifiée, pour drainage, et compactage en couches successives de 30 cm d'épaisseur maximale avec plaque vibrante à guidage manuel.
Critère d'évaluation économique: Le prix ne comprend ni le réseau de drainage ni la réalisation de l'essai Proctor Modifié.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01ard030a | t | Grave filtrante classifiée. (matériau) | 1.5 | 20.98 | 31.470 |
| mq01pan010a | h | Chargeuse sur pneus de 120 kW/1,9 m³. (matériel) | 0.022 | 45.95 | 1.011 |
| mq04cab010c | h | Camion à benne basculante de 12 t de charge, de 162 kW. (matériel) | 0.017 | 45.88 | 0.780 |
| mq02rod010d | h | Plaque vibrante à guidage manuel, de 300 kg, largeur de travail 70 cm, réversible. (matériel) | 0.343 | 7.3 | 2.504 |
| mq02cia020j | h | Camion citerne, de 8 m³ de capacité. (matériel) | 0.013 | 121.25 | 1.576 |
| mo113 | h | Ouvrier d'exécution I/OE1 construction. (main-d'œuvre) | 0.343 | 24.51 | 8.407 |
| % | % | Frais de chantier des unités d'ouvrage | 2 % | 45.748 | 0.915 |
|  |  | Coûts directs |  |  | 46.663 |

Déchets:
- pose: mt01ard030a Grave filtrante classifiée; facteur de déchet 0.00428999

## Ressources

**mt01ard030a** t Grave filtrante classifiée
Données techniques: Coût énergétique 75.000 MJ; Émission de CO2 4.000 kg; Code CED 01 04 08; Masse de l'élément 1000 kg; Volume 0.666667 m3
