# Redevance de déversement pour remise d'un bidon avec déchets dangereux à un gestionnaire autorisé

- Propriété du fichier: CYPE Ingenieros S.A.
- Format: FIEBDC-3/2016
- Logiciel: Générateur de prix de la construction. CYPE Ingenieros, S.A.
- Date: 13/06/2024
- Devise: EUR
- Coûts indirects: 3 %
- Frais généraux: 13 %
- Bénéfice: 6 %
- TVA: 20 %

## D Gestion de déchets

### DD Dangereux

#### DDC Déversement de déchets dangereux

**DDC010** U Redevance de déversement pour remise d'un bidon avec déchets dangereux à un gestionnaire autorisé.
Redevance de déversement pour remise à un gestionnaire autorisé des déchets dangereux, d'un bidon de capacité 200 litres avec déchets métalliques dangereux ou contaminés par des substances dangereuses provenant de la construction ou de la démolition.
Critère d'évaluation économique: Le prix ne comprend ni le récipient ni le transport.
Critère pour le métré: Nombre d'unités prévues, selon documentation graphique du Projet.
Critère pour le mémoire: On mesurera le nombre d'unités réellement remises selon les spécifications du Projet.

| Code | U | Désignation | Quantité | Prix | Montant |
|---|---|---|---|---|---|
| mt08grg030dc | U | Redevance de déversement pour remise à un gestionnaire autorisé des déchets dangereux de bidon de capacité 200 litres, avec déchets métalliques dangereux ou contaminés par des substances dangereuses provenant de la construction ou de la démolition. (matériau) | 1 | 54.72 | 54.720 |
| % | % | Frais de chantier des unités d'ouvrage | 2 % | 54.720 | 1.094 |
|  |  | Coûts directs |  |  | 55.814 |
