# Revêtement de sol absorbeur d'impacts, en gazon synthétique avec une base amortisseuse incorporée

- Propriété du fichier: CYPE Ingenieros S.A.
- Format: FIEBDC-3/2016
- Logiciel: Générateur de prix de la construction. CYPE Ingenieros, S.A.
- Date: 13/06/2024
- Devise: EUR
- Coûts indirects: 3 %
- Frais généraux: 13 %
- Bénéfice: 6 %
- TVA: 20 %

## M Mobilier urbain

### MA Aires de jeux pour enfants

#### MAR Revêtements absorbeurs de l'impact

**MAR020** m² Revêtement de sol absorbeur d'impacts, en gazon synthétique avec une base amortisseuse incorporée.
Revêtement de sol absorbeur d'impacts pour une hauteur maximale de chute de 3,2 m, dans les zones de jeux pour enfants, constitué de gazon synthétique, composé de fibres en monofilament frisées de fibre 100% polyéthylène, tissées sur une base amortisseuse en mousse de polyéthylène drainante, de 70 mm d'épaisseur, couleur verte, bande d jonction de 300 mm de largeur et adhésif spécial de polyuréthane bicomposant, lestage avec 5 kg/m² de sable de silice naturel, de granulométrie comprise entre 0,2 et 0,5 mm.
Critère d'évaluation économique: Le prix ne comprend pas la surface base.
Inclut: Implantation. Mise en place du gazon synthétique. Lestage de la surface.
Critère pour le métré: Surface mesurée selon documentation graphique du Projet.
Critère pour le mémoire: On mesurera la surface réellement exécutée selon les spécifications du Projet.

| Code | U | Désignation | Quantité | Prix | Montant |
|---|---|---|---|---|---|
| mt47adc505x | m² | Gazon synthétique, composé de fibres en monofilament frisées de fibre 100% polyéthylène résistant aux rayons UV, tissées sur une base amortisseuse en mousse de polyéthylène drainante, de 70 mm d'épaisseur, couleur verte, selon NF EN 1177. (matériau) | 1.05 | 77.24 | 81.102 |
| mt01arp015a | kg | Sable de silice naturel, lavé et séché au four, de granulométrie comprise entre 0,2 et 0,5 mm, présenté en sacs. (matériau) | 5 | 0.15 | 0.750 |
| mt15rev070b | m | Bande d jonction pour gazon synthétique dans les zones de jeux pour enfants, réalisée avec membrane géotextile multicouche, imperméable et renforcée, composée de polyoléfines thermoplastiques, pourvue d'une fibre pour l'adhésion sur les deux faces, de 0,50 mm d'épaisseur, fournie en rouleaux de 300 mm de largeur et 100 m de longueur. (matériau) | 0.7 | 1.4 | 0.980 |
| mt47adc110a | kg | Adhésif spécial de polyuréthane bicomposant. (matériau) | 0.3 | 4.77 | 1.431 |
| mo041 | h | Compagnon professionnel III/CP2 VRD espaces publics. (main-d'œuvre) | 0.11 | 29.25 | 3.218 |
| mo087 | h | Ouvrier professionnel II/OP VRD espaces publics. (main-d'œuvre) | 0.11 | 26.02 | 2.862 |
| % | % | Frais de chantier des unités d'ouvrage | 2 % | 90.343 | 1.807 |
|  |  | Coûts directs |  |  | 92.150 |

Déchets:
- pose: mt47adc505x; facteur de déchet 0.011
- pose: mt01arp015a Sable de silice naturel, lavé et séché au four, de granulométrie comprise entre 0,2 et 0,5 mm, présenté en sacs; facteur de déchet 0.009
- pose: mt15rev070b; facteur de déchet 0.011
- pose: mt47adc110a Adhésif spécial de polyuréthane bicomposant; facteur de déchet 0.038685

## Ressources

**mt47adc505x** m² Gazon synthétique
Données techniques: Coût énergétique 316.216 MJ; Émission de CO2 15.700 kg; Code CED 17 02 03; Masse de l'élément 3.194 kg; Volume 0.005323 m3
Déchets:
- emballage: re170203 Plastique. (composant de déchet); quantité 0.07 kg; Code CED 17 02 03; Masse de l'élément 1 kg; Volume 0.001667 m3

**mt01arp015a** kg Sable de silice naturel, lavé et séché au four, de granulométrie comprise entre 0,2 et 0,5 mm, présenté en sacs
Données techniques: Coût énergétique 0.075 MJ; Émission de CO2 0.004 kg; Code CED 01 04 09; Masse de l'élément 1 kg; Volume 0.000625 m3

**mt15rev070b** m Bande d jonction pour gazon synthétique dans les zones de jeux pour enfants
Données techniques: Coût énergétique 12.594 MJ; Émission de CO2 0.625 kg; Code CED 17 02 03; Masse de l'élément 0.09 kg; Volume 0.00015 m3
Déchets:
- emballage: re170203 Plastique; quantité 0.04 kg

**mt47adc110a** kg Adhésif spécial de polyuréthane bicomposant
Données techniques: Coût énergétique 144.471 MJ; Émission de CO2 7.014 kg; Code CED 17 09 04; Masse de l'élément 1 kg; Volume 0.000667 m3
Déchets:
- emballage: re170203 Plastique; quantité 0.003 kg
