# Terrain de football 3x3

- Propriété du fichier: CYPE Ingenieros S.A.
- Format: FIEBDC-3/2016
- Logiciel: Générateur de prix de la construction. CYPE Ingenieros, S.A.
- Date: 25/10/2024
- Devise: EUR
- Coûts indirects: 3 %
- Frais généraux: 13 %
- Bénéfice: 6 %
- TVA: 20 %

## M Mobilier urbain

### MI Installations sportives complètes

#### MIF Terrains de football

**MIF010** U Terrain de football 3x3.
Terrain de football 3x3, de 16x8 m, avec une porte d'accès et vitres en verre de sécurité trempé, de 12 mm d'épaisseur, constitué d'une structure métallique modulaire, composée de profilés, tubes et poteaux, en acier S235JR laminé à chaud; un ensemble de vitres en verre de sécurité trempé, de 12 mm d'épaisseur, avec trous pour fixation sur la structure; un jeu de deux filets de buts, couleur blanche; 8 mât de filet de protection de fond pour fixation sur la structure métallique, en tube en acier galvanisé, de 60 mm de diamètre et 2 m de hauteur; et 32 m² de filet de protection de fond, couleur blanche. Comprend les éléments de fixation.
Critère d'évaluation économique: Le prix ne comprend pas le revêtement sportif.
Inclut: Implantation. Montage et fixation de la structure métallique. Mise en place et fixation des vitres. Fixation des filets de but. Montage et fixation, sur la structure métallique, des poteaux des filets de protection de fond. Fixation des filets de protection de fond. Contrôle de son bon fonctionnement.
Critère pour le métré: Nombre d'unités prévues, selon documentation graphique du Projet.
Critère pour le mémoire: On mesurera le nombre d'unités réellement exécutées selon les spécifications du Projet.

| Code | U | Désignation | Quantité | Prix | Montant |
|---|---|---|---|---|---|
| mt47cit450a | U | Structure métallique modulaire pour terrain de football 3x3, de 16x8 m, avec une porte d'accès, composée de profilés, tubes et poteaux, en acier S235JR laminé à chaud, finition laquée, couleur bleue, avec éléments de fixation. (matériau) | 1 | 8799.6 | 8799.600 |
| mt47cit460a | U | Ensemble de vitres en verre de sécurité trempé, de 12 mm d'épaisseur, avec trous pour fixation sur la structure, pour terrain de football 3x3, de 16x8 m, y compris la visserie, les éléments auxiliaires et le petit matériel. (matériau) | 1 | 3852.87 | 3852.870 |
| mt47cit470a | U | Jeu de deux filets de buts, couleur blanche, pour terrain de football 3x3. (matériau) | 1 | 41.16 | 41.160 |
| mt47cit480a | U | Mât de filet de protection de fond pour fixation sur la structure métallique, en tube en acier galvanisé, de 60 mm de diamètre et 2 m de hauteur, pour terrain de football 3x3, finition laquée, couleur bleue, avec éléments de fixation. (matériau) | 8 | 102.21 | 817.680 |
| mt47cit490a | m² | Filet de protection de fond, couleur blanche, pour terrain de football 3x3. (matériau) | 32 | 2.4 | 76.800 |
| mo041 | h | Compagnon professionnel III/CP2 VRD espaces publics. (main-d'œuvre) | 35.2 | 29.25 | 1029.600 |
| mo087 | h | Ouvrier professionnel II/OP VRD espaces publics. (main-d'œuvre) | 35.2 | 26.02 | 915.904 |
| % | % | Frais de chantier des unités d'ouvrage | 2 % | 15533.614 | 310.672 |
|  |  | Coûts directs |  |  | 15844.286 |

Déchets:
- pose: mt47cit450a; facteur de déchet 0.006
- pose: mt47cit460a; facteur de déchet 0.0055
- pose: mt47cit480a; facteur de déchet 0.0053

## Ressources

**mt47cit450a** U Structure métallique modulaire pour terrain de football 3x3
Données techniques: Coût énergétique 11799.875 MJ; Émission de CO2 612.192 kg; Code CED 17 04 05; Masse de l'élément 1200 kg; Volume 0.571429 m3
Déchets:
- emballage: re170203 Plastique. (composant de déchet); quantité 0.04 kg; Code CED 17 02 03; Masse de l'élément 1 kg; Volume 0.001667 m3

**mt47cit460a** U Ensemble de vitres en verre de sécurité trempé
Données techniques: Coût énergétique 43377.515 MJ; Émission de CO2 3179.462 kg; Code CED 17 02 02; Masse de l'élément 1728 kg; Volume 1.728 m3
Déchets:
- emballage: re170201 Bois. (composant de déchet); quantité 0.034 kg; Code CED 17 02 01; Masse de l'élément 1 kg; Volume 0.000909 m3
- emballage: re170203 Plastique; quantité 0.001 kg

**mt47cit470a** U Jeu de deux filets de buts, couleur blanche, pour terrain de football 3x3
Données techniques: Coût énergétique 290.679 MJ; Émission de CO2 14.491 kg
Déchets:
- emballage: re150101 Emballages en papier et en carton. (composant de déchet); quantité 0.072 kg; Code CED 15 01 01; Masse de l'élément 1 kg; Volume 0.001333 m3

**mt47cit480a** U Mât de filet de protection de fond pour fixation sur la structure métallique
Données techniques: Coût énergétique 320.135 MJ; Émission de CO2 32.448 kg; Code CED 17 04 05; Masse de l'élément 12.6 kg; Volume 0.006 m3
Déchets:
- emballage: re170203 Plastique; quantité 0.04 kg
