# Potence pour support de panneaux de signalisation routière verticale

- Propriété du fichier: CYPE Ingenieros S.A.
- Format: FIEBDC-3/2016
- Logiciel: Générateur de prix de la construction. CYPE Ingenieros, S.A.
- Date: 25/10/2024
- Devise: EUR
- Coûts indirects: 3 %
- Frais généraux: 13 %
- Bénéfice: 6 %
- TVA: 20 %

## V Voiries

### VS Signalisation routière

#### VSV Signalisation verticale

**VSV010** U Potence pour support de panneaux de signalisation routière verticale.
Potence en acier galvanisé, bi-linteau, de 8 m de bras et 6 m de gabarit, pour le support des panneaux de signalisation routière verticale avec une surface maximale de 15 m², ancrée sur fondation existante (non comprise dans ce prix). Comprend les liaisons, les soudures, les découpes, les pièces spéciales et les épointages.
Inclut: Implantation et marquage des axes. Levage et présentation de la banderole avec une grue. Aplomb. Résolution des unions à la base de la fondation. Réglage de la pièce et ajustement des unions.
Critère pour le métré: Nombre d'unités prévues, selon documentation graphique du Projet.
Critère pour le mémoire: On mesurera le nombre d'unités réellement fournies selon les spécifications du Projet.

| Code | U | Désignation | Quantité | Prix | Montant |
|---|---|---|---|---|---|
| mt53bps010h | U | Potence en acier galvanisé, bi-linteau, de 8 m de bras et 6 m de gabarit, pour le support des panneaux de signalisation routière verticale avec une surface maximale de 15 m², avec assemblages et ancrages pour fixation sur la fondation. (matériau) | 1 | 9256.21 | 9256.210 |
| mq07gte010c | h | Grue autopropulsée à bras télescopique avec une capacité d'élévation de 30 t et 27 m de hauteur maximale de travail. (matériel) | 6.6 | 76.52 | 505.032 |
| mo047 | h | Compagnon professionnel III/CP2 charpentier métal. (main-d'œuvre) | 13.2 | 30.72 | 405.504 |
| mo094 | h | Ouvrier professionnel II/OP charpentier métal. (main-d'œuvre) | 13.2 | 27.32 | 360.624 |
| % | % | Frais de chantier des unités d'ouvrage | 2 % | 10527.370 | 210.547 |
|  |  | Coûts directs |  |  | 10737.917 |

Déchets:
- pose: mt53bps010h; facteur de déchet 0.0053

## Ressources

**mt53bps010h** U Potence en acier galvanisé
Données techniques: Coût énergétique 2533.955 MJ; Émission de CO2 258.240 kg; Code CED 17 04 05; Masse de l'élément 100.8 kg; Volume 0.048 m3
Déchets:
- emballage: re170203 Plastique. (composant de déchet); quantité 0.04 kg; Code CED 17 02 03; Masse de l'élément 1 kg; Volume 0.001667 m3
