# Fosse septique en polyéthylène haute densité (PEHD/HDPE)

- Propriété du fichier: CYPE INGENIEROS, S.A.
- Format: FIEBDC-3/2002
- Devise: EUR
- Coûts indirects: 3.00 %
- Frais généraux: 13.00 %
- Bénéfice: 6.00 %
- TVA: 20.00 %

## A VRD et aménagements extérieurs

### AA Assainissement

#### AAF Traitement des eaux usées: fosses septiques et filtres

**AAF010** U Fosse septique en polyéthylène haute densité (PEHD/HDPE).
Fosse septique en polyéthylène haute densité (PEHD/HDPE), de 10000 litres, de 2000 mm de diamètre et 3700 mm de longueur, pour 50 utilisateurs (H.E.), avec bouche d'accès de 500 mm de diamètre, bouche d'entrée et bouche de sortie de 160 mm de diamètre.
Inclut: Implantation. Mise en place et connexion de la fosse septique. Contrôle de son bon fonctionnement.
Critère pour le métré: Nombre d'unités prévues, selon documentation graphique du Projet.
Critère pour le mémoire: On mesurera le nombre d'unités réellement exécutées selon les spécifications du Projet.

| Code | U | Désignation | Quantité | Prix | Montant |
|---|---|---|---|---|---|
| mt46fsp100h | U | Fosse septique en polyéthylène haute densité (PEHD/HDPE), de 10000 litres, de 2000 mm de diamètre et 3700 mm de longueur, pour 50 utilisateurs (H.E.), avec bouche d'accès de 500 mm de diamètre, bouche d'entrée et bouche de sortie de 160 mm de diamètre, selon NF EN 12566-1, pour traitement primaire des eaux usées. (matériau) | 1.000 | 5474.68 | 5474.68 |
| mo008 | h | Compagnon professionnel III/CP2 plombier. (main-d'œuvre) | 3.269 | 31.65 | 103.46 |
| mo107 | h | Ouvrier professionnel II/OP plombier. (main-d'œuvre) | 3.269 | 27.24 | 89.05 |
| % | % | Frais de chantier des unités d'ouvrage | 2 % | 5667.19 | 113.34 |
|  |  | Coûts directs |  |  | 5780.53 |
