# Regard de prélèvement en polyester renforcé de fibre de verre (PRFV)

- Propriété du fichier: CYPE INGENIEROS, S.A.
- Format: FIEBDC-3/2002
- Devise: EUR
- Coûts indirects: 3.00 %
- Frais généraux: 13.00 %
- Bénéfice: 6.00 %
- TVA: 20.00 %

## A VRD et aménagements extérieurs

### AA Assainissement

#### AAL Traitement des eaux usées: éléments complémentaires

**AAL050** U Regard de prélèvement en polyester renforcé de fibre de verre (PRFV).
Regard de prélèvement en polyester renforcé de fibre de verre (PRFV), de 580 mm de diamètre et 0,55 m de hauteur, avec bouche d'entrée et bouche de sortie, de 160 mm de diamètre et couvercle.
Inclut: Implantation. Mise en place. Connexion et contrôle de son bon fonctionnement.
Critère pour le métré: Nombre d'unités prévues, selon documentation graphique du Projet.
Critère pour le mémoire: On mesurera le nombre d'unités réellement exécutées selon les spécifications du Projet.

| Code | U | Désignation | Quantité | Prix | Montant |
|---|---|---|---|---|---|
| mt46fmg010c | U | Regard de prélèvement en polyester renforcé de fibre de verre (PRFV), de 580 mm de diamètre et 0,55 m de hauteur, avec bouche d'entrée et bouche de sortie, de 160 mm de diamètre et couvercle. (matériau) | 1.000 | 372.40 | 372.40 |
| mo008 | h | Compagnon professionnel III/CP2 plombier. (main-d'œuvre) | 0.560 | 31.65 | 17.72 |
| mo107 | h | Ouvrier professionnel II/OP plombier. (main-d'œuvre) | 0.560 | 27.24 | 15.25 |
| % | % | Frais de chantier des unités d'ouvrage | 2 % | 405.37 | 8.11 |
|  |  | Coûts directs |  |  | 413.48 |
