# Volet en aluminium, coulissantes

- Propriété du fichier: CYPE INGENIEROS, S.A.
- Format: FIEBDC-3/2002
- Devise: EUR
- Coûts indirects: 3.00 %
- Frais généraux: 13.00 %
- Bénéfice: 6.00 %
- TVA: 20.00 %

## E Enveloppe et finition extérieure

### EF Fermetures et protections solaires

#### EFV Volets

**EFV080** U Volet en aluminium, coulissantes.
Volet en aluminium, de deux vantaux coulissants et deux rails, vantail de 40 mm et cadre de 47 mm, profilés de 1,3 mm d'épaisseur, à lames horizontales fixes, de 1000x1800 mm chaque vantail, finition en anodisé naturel, avec une épaisseur minimale de 15 microns avec le tampon EWAA-EURAS (QUALANOD), gamme moyenne. Mise en place extérieure de fenêtre. Comprend les guides, les charnières et les poignées, la visserie en acier inoxydable, les éléments d'étanchéité et les accessoires.
Inclut: Mise en place et fixation du cadre. Mise en place et fixation des éléments d'accroche. Mise en place du vantail.
Critère pour le métré: Nombre d'unités prévues, selon documentation graphique du Projet.
Critère pour le mémoire: On mesurera le nombre d'unités réellement exécutées selon les spécifications du Projet.

| Code | U | Désignation | Quantité | Prix | Montant |
|---|---|---|---|---|---|
| mt25dcg200i | m² | Volet en aluminium, vantail de 40 mm et cadre de 47 mm, profilés de 1,3 mm d'épaisseur en alliage d'aluminium 6063 avec traitement thermique T-5, à lames horizontales fixes, finition anodisé naturel, avec le certificat de qualité avec le tampon EWAA-EURAS (QUALANOD), gamme moyenne, avec guides, ferrures (charnières, serrures et poignées), visserie en acier inoxydable et éléments d'étanchéité. (matériau) | 3.600 | 255.00 | 918.00 |
| op00ato010 |  | Tournevis. | 1.000 | 0.00 | 0.00 |
| op00tal010 |  | Perceuse. | 1.000 | 0.00 | 0.00 |
| mo018 | h | Compagnon professionnel III/CP2 menuisier PVC et métal. (main-d'œuvre) | 0.830 | 29.71 | 24.66 |
| mo059 | h | Ouvrier professionnel II/OP menuisier PVC et métal. (main-d'œuvre) | 1.245 | 26.10 | 32.49 |
| % | % | Frais de chantier des unités d'ouvrage | 2 % | 975.15 | 19.50 |
|  |  | Coûts directs |  |  | 994.65 |
