# Isolation thermique entre les montants du mur porteur extérieur à ossature légère

- Propriété du fichier: CYPE INGENIEROS, S.A.
- Format: FIEBDC-3/2002
- Devise: EUR
- Coûts indirects: 3.00 %
- Frais généraux: 13.00 %
- Bénéfice: 6.00 %
- TVA: 20.00 %

## E Enveloppe et finition extérieure

### EI Isolations extérieures

#### EIF Façades et murs mitoyens

**EIF050** m² Isolation thermique entre les montants du mur porteur extérieur à ossature légère.
Isolation thermique entre les montants du mur porteur extérieur à ossature légère de profilés en acier galvanisé (light steel framing), avec panneau en laine minérale semi-rigide, non revêtu, de 120 mm d'épaisseur, selon NF EN 13162, résistance thermique 3,75 m²K/W, conductivité thermique 0,032 W/(mK).
Inclut: Découpe et préparation de l'isolant. Mise en place de l'isolant.
Critère pour le métré: Surface mesurée selon documentation graphique du Projet.
Critère pour le mémoire: On mesurera la surface réellement exécutée selon les spécifications du Projet.

| Code | U | Désignation | Quantité | Prix | Montant |
|---|---|---|---|---|---|
| mt16lra080ta | m² | Panneau en laine minérale semi-rigide, non revêtu, de 120 mm d'épaisseur, selon NF EN 13162, résistance thermique 3,75 m²K/W, conductivité thermique 0,032 W/(mK), Euroclasse A1 de réaction au feu selon NF EN 13501-1 et coefficient de résistance à la diffusion de la vapeur d'eau 1, avec code de désignation MW-EN 13162-T4-WS-WL(P)-AFr5. (matériau) | 1.050 | 14.80 | 15.54 |
| mo054 | h | Compagnon professionnel III/CP2 poseur d'isolants rigides ou flexibles. (main-d'œuvre) | 0.131 | 30.20 | 3.96 |
| mo101 | h | Ouvrier professionnel II/OP poseur d'isolants rigides ou flexibles. (main-d'œuvre) | 0.131 | 26.02 | 3.41 |
| % | % | Frais de chantier des unités d'ouvrage | 2 % | 22.91 | 0.46 |
|  |  | Coûts directs |  |  | 23.37 |
