# Couverture de tuiles en terre cuite

- Propriété du fichier: CYPE INGENIEROS, S.A.
- Format: FIEBDC-3/2002
- Devise: EUR
- Coûts indirects: 3.00 %
- Frais généraux: 13.00 %
- Bénéfice: 6.00 %
- TVA: 20.00 %

## E Enveloppe et finition extérieure

### EU Couvertures de toitures inclinées

#### EUT Tuiles en terre cuite et en béton

**EUT010** m² Couverture de tuiles en terre cuite.
Couverture de tuiles en terre cuite, avec une pente moyenne de 30%, constituée de: IMPERMÉABILISATION: membrane d'étanchéité et écran hautement perméable à la vapeur d'eau en polypropylène, de 500 µm d'épaisseur, fixée mécaniquement; COUVERTURE: tuiles romanes en terre cuite, finition avec engobe couleur rouge, 47,5x28,2 cm, appuyées sur liteaux en bois, de 42x27 mm. Comprend les tuiles chatières.
Critère d'évaluation économique: Le prix ne comprend pas la surface support.
Inclut: Nettoyage et préparation de la surface sur laquelle doit être appliqué l'écran HPV. Mise en place de la membrane. Fixation du litonnage à intervalles réguliers. Mise en place des tuiles appuyées sur les liteaux.
Critère pour le métré: Surface du versant mesurée en grandeur réelle, selon documentation graphique du Projet.
Critère pour le mémoire: On mesurera, en grandeur réelle, la surface réellement exécutée selon les spécifications du Projet.

| Code | U | Désignation | Quantité | Prix | Montant |
|---|---|---|---|---|---|
| mt15iso020b | m² | Membrane d'étanchéité et écran hautement perméable à la vapeur d'eau en polypropylène, de 500 µm d'épaisseur, Euroclasse E de réaction au feu, selon NF EN 13501-1. (matériau) | 1.300 | 4.63 | 6.02 |
| mt13blw020c | m | Liteau de 27x40 mm de section, en bois scié de pin, traité en autoclave, avec classe d'emploi 2, selon NF EN 335, finition brossée, avec une humidité inférieure à 20%. (matériau) | 3.000 | 0.34 | 1.02 |
| mt13blw131 | U | Vis pour fixation d'éléments en bois. (matériau) | 6.000 | 0.11 | 0.66 |
| mt13tmb010lk | U | Tuile romane en terre cuite, finition avec engobe couleur rouge, 47,5x28,2 cm, selon NF EN 1304. (matériau) | 10.300 | 2.53 | 26.06 |
| mt13tmb015lk | U | Tuile chatière en terre cuite, finition avec engobe couleur rouge, 47,5x28,2x7,5 cm, pour tuiles romanes, selon NF EN 1304. (matériau) | 0.100 | 45.80 | 4.58 |
| mo011 | h | Compagnon professionnel III/CP2 monteur. (main-d'œuvre) | 0.297 | 31.65 | 9.40 |
| mo080 | h | Ouvrier professionnel II/OP monteur. (main-d'œuvre) | 0.148 | 27.27 | 4.04 |
| mo029 | h | Compagnon professionnel III/CP2 poseur de membranes d'étanchéité. (main-d'œuvre) | 0.328 | 30.66 | 10.06 |
| mo067 | h | Ouvrier professionnel II/OP poseur de membranes d'étanchéité. (main-d'œuvre) | 0.328 | 27.27 | 8.94 |
| % | % | Frais de chantier des unités d'ouvrage | 2 % | 70.78 | 1.42 |
|  |  | Coûts directs |  |  | 72.20 |
