# Démolition d'un plafond suspendu démontable en panneaux de fibres minérales

- Propriété du fichier: CYPE INGENIEROS, S.A.
- Format: FIEBDC-3/2002
- Devise: EUR
- Coûts indirects: 3.00 %
- Frais généraux: 13.00 %
- Bénéfice: 6.00 %
- TVA: 20.00 %

## F Aménagements et finitions

### FL Revêtements de plafonds

#### FLD Démolition

**FLD050** m² Démolition d'un plafond suspendu démontable en panneaux de fibres minérales.
Démontage d'un plafond suspendu démontable en panneaux de fibres minérales situé à une hauteur inférieure à 4 m, avec des moyens manuels et récupération du matériau pour sa localisation postérieure à un autre emplacement, sans affecter la stabilité de les éléments constructifs auxquels il est fixé, et chargement manuel dans le camion ou la benne.
Inclut: Démontage de l'élément. Classement et étiquetage. Stockage des matériaux à réutiliser. Chargement manuel du matériau à réutiliser sur le camion. Retrait et entassement des restes de travaux. Nettoyage des restes d'ouvrage. Chargement manuel des restes de travaux dans le camion ou la benne.
Critère pour le métré: Surface mesurée selon documentation graphique du Projet.
Critère pour le mémoire: On mesurera la surface réellement démontée selon les spécifications du Projet.

| Code | U | Désignation | Quantité | Prix | Montant |
|---|---|---|---|---|---|
| mo113 | h | Ouvrier d'exécution I/OE1 construction. (main-d'œuvre) | 0.185 | 24.51 | 4.53 |
| % | % | Frais de chantier des unités d'ouvrage | 2 % | 4.53 | 0.09 |
|  |  | Coûts directs |  |  | 4.62 |
