# Robinet de chasse encastré pour WC suspendu

- Propriété du fichier: CYPE INGENIEROS, S.A.
- Format: FIEBDC-3/2002
- Devise: EUR
- Coûts indirects: 3.00 %
- Frais généraux: 13.00 %
- Bénéfice: 6.00 %
- TVA: 20.00 %

## T Équipements techniques

### TB Équipements sanitaires

#### TBW WC et urinoirs

**TBW130** U Robinet de chasse encastré pour WC suspendu.
Robinet de chasse, avec rinçage réglable entre 6 et 9 litres, sur bâti support prémonté, de 1130 mm de hauteur et 500 mm de largeur, en acier avec revêtement anticorrosion, avec pieds supports à hauteur réglable jusqu'à 200 mm, pour WC suspendu, avec arrivée d'eau, vanne d'isolement, fourreau destiné à la conduite d'alimentation pour raccordement des appareils sanitaires, coude d'évacuation en polypropylène de 90 mm de diamètre, manchon de transition en polypropylène, tiges filetées pour support WC et éléments de fixation, et plaque de commande antivandalisme pour l'actionnement du robinet de chasse, en acier inoxydable, de rinçage simple touche, de 156x197x19 mm, avec cadre de fixation. Installation encastrée dans un mur en maçonnerie.
Inclut: Implantation. Mise en place et fixation. Connexion au réseau d'évacuation. Connexion au réseau d'eau froide. Montage des accessoires et des compléments. Contrôle de son bon fonctionnement.
Critère pour le métré: Nombre d'unités prévues, selon documentation graphique du Projet.
Critère pour le mémoire: On mesurera le nombre d'unités réellement mises en place selon les spécifications du Projet.

| Code | U | Désignation | Quantité | Prix | Montant |
|---|---|---|---|---|---|
| mt30gro015a | U | Robinet de chasse, avec rinçage réglable entre 6 et 9 litres, sur bâti support prémonté, de 1130 mm de hauteur et 500 mm de largeur, en acier avec revêtement anticorrosion, avec pieds supports à hauteur réglable jusqu'à 200 mm, pour WC suspendu, avec arrivée d'eau, vanne d'isolement, fourreau destiné à la conduite d'alimentation pour raccordement des appareils sanitaires, coude d'évacuation en polypropylène de 90 mm de diamètre, manchon de transition en polypropylène, tiges filetées pour support WC et éléments de fixation, à encastrer dans un mur en maçonnerie. (matériau) | 1.000 | 513.94 | 513.94 |
| mt30gro145a | U | Plaque de commande antivandalisme pour l'actionnement du robinet de chasse, en acier inoxydable, de rinçage simple touche, de 156x197x19 mm, avec cadre de fixation, y compris les éléments de fixation. (matériau) | 1.000 | 148.11 | 148.11 |
| op00tal010 |  | Perceuse. | 1.000 | 0.00 | 0.00 |
| op00ato010 |  | Tournevis. | 1.000 | 0.00 | 0.00 |
| mo008 | h | Compagnon professionnel III/CP2 plombier. (main-d'œuvre) | 1.132 | 30.20 | 34.19 |
| % | % | Frais de chantier des unités d'ouvrage | 2 % | 696.24 | 13.92 |
|  |  | Coûts directs |  |  | 710.16 |
