# Démontage d'une robinetterie en cuisine

- Propriété du fichier: CYPE INGENIEROS, S.A.
- Format: FIEBDC-3/2002
- Devise: EUR
- Coûts indirects: 3.00 %
- Frais généraux: 13.00 %
- Bénéfice: 6.00 %
- TVA: 20.00 %

## T Équipements techniques

### TD Équipements pour cuisines et buanderies

#### TDD Dépose

**TDD030** U Démontage d'une robinetterie en cuisine.
Démontage d'une robinetterie d'évier, avec des moyens manuels, et récupération, entassement et montage du matériau au même emplacement, l'ordre d'exécution du processus étant inverse à celui de son installation, et chargement manuel dans le camion ou la benne.
Inclut: Démontage de l'élément. Classement et étiquetage. Stockage des matériaux à réutiliser. Remise en place de l'élément. Retrait et entassement des restes de travaux. Nettoyage des restes d'ouvrage. Chargement manuel des restes de travaux dans le camion ou la benne. Montage, connexion et contrôle de son bon fonctionnement.
Critère pour le métré: Nombre d'unités prévues, selon documentation graphique du Projet.
Critère pour le mémoire: On mesurera le nombre d'unités réellement démontées et montées selon les spécifications du Projet.

| Code | U | Désignation | Quantité | Prix | Montant |
|---|---|---|---|---|---|
| mo008 | h | Compagnon professionnel III/CP2 plombier. (main-d'œuvre) | 1.116 | 30.20 | 33.70 |
| % | % | Frais de chantier des unités d'ouvrage | 2 % | 33.70 | 0.67 |
|  |  | Coûts directs |  |  | 34.37 |
