# Extincteur portable à eau avec agent extincteur F-500, avec pression incorporée

- Propriété du fichier: CYPE INGENIEROS, S.A.
- Format: FIEBDC-3/2002
- Devise: EUR
- Coûts indirects: 3.00 %
- Frais généraux: 13.00 %
- Bénéfice: 6.00 %
- TVA: 20.00 %

## T Équipements techniques

### TI Protections contre les incendies

#### TIX Extincteurs

**TIX090** U Extincteur portable à eau avec agent extincteur F-500, avec pression incorporée.
Extincteur portable à eau avec agent extincteur F-500, avec pression incorporée avec azote, avec 9 litres d'agent extincteur, d'efficacité 27A, avec corps en acier avec revêtement intérieur résistant à la corrosion et finition extérieure avec peinture époxy couleur rouge, tube de sonde, vanne à levier, goupille de sécurité, manomètre, base en plastique et tuyau avec embout diffuseur. Comprend le support et les accessoires de montage.
Inclut: Mise en place et fixation du support. Mise en place de l'extincteur.
Critère pour le métré: Nombre d'unités prévues, selon documentation graphique du Projet.
Critère pour le mémoire: On mesurera le nombre d'unités réellement mises en place selon les spécifications du Projet.

| Code | U | Désignation | Quantité | Prix | Montant |
|---|---|---|---|---|---|
| mt41ixf110i | U | Extincteur portable à eau avec agent extincteur F-500, avec pression incorporée avec azote, avec 9 litres d'agent extincteur, d'efficacité 27A, avec corps en acier avec revêtement intérieur résistant à la corrosion et finition extérieure avec peinture époxy couleur rouge, tube de sonde, vanne à levier, goupille de sécurité, manomètre, base en plastique et tuyau avec embout diffuseur, avec support et accessoires de montage, selon NF EN 3. (matériau) | 1.000 | 438.75 | 438.75 |
| mo113 | h | Ouvrier d'exécution I/OE1 construction. (main-d'œuvre) | 0.483 | 25.69 | 12.41 |
| % | % | Frais de chantier des unités d'ouvrage | 2 % | 451.16 | 9.02 |
|  |  | Coûts directs |  |  | 460.18 |
