# Couvre-murs

- Propriété du fichier: CYPE Ingenieros S.A.
- Format: FIEBDC-3/2016
- Logiciel: Générateur de prix de la construction. CYPE Ingenieros, S.A.
- Date: 24/09/2024
- Devise: EUR
- Coûts indirects: 3 %
- Frais généraux: 13 %
- Bénéfice: 6 %
- TVA: 20 %

## A VRD et aménagements extérieurs

### AL Clôtures et divisions

#### ALC Couronnements de murs et de poteaux

**ALC010** m Couvre-murs.
Dalle préfabriquée en béton de couleur grise, pour recouvrement de murs, en pièces de 50x25x4 cm, avec larmier, pose avec du mortier de ciment, industriel, avec adjuvant hydrofuge, M-10, en créant une pente suffisante pour l'évacuation de l'eau. Comprend préparation de la surface d'appui, implantation, scellement entre pièces et liaison avec les pilastres avec du mortier de joints spécial pour revêtement de préfabriqués en béton et traitement de protection supplémentaire par application sur l'ensemble d'une peinture hydrofuge incolore en deux couches.
Inclut: Préparation de la surface d'appui. Implantation des pièces. Mise en place, aplomb, nivellement et alignement des pièces. Jointoiement et nettoyage. Application de deux couches de peinture hydrofuge incolore.
Critère pour le métré: Longueur mesurée aux axes, selon documentation graphique du Projet.
Critère pour le mémoire: On mesurera, aux axes, la longueur réellement exécutée selon les spécifications du Projet.

| Code | U | Désignation | Quantité | Prix | Montant |
|---|---|---|---|---|---|
| mt08aaa010a | m³ | Eau. (matériau) | 0.006 | 1.5 | 0.009 |
| mt09mif010ka | t | Mortier industriel pour maçonnerie, de ciment, couleur grise, avec adjuvant hydrofuge, catégorie M-10 (résistance à la compression 10 N/mm²), fourni en sacs, selon NF EN 998-2. (matériau) | 0.009 | 65.98 | 0.594 |
| mt20cho010c | m | Dalle préfabriquée en béton de couleur grise, pour recouvrement de murs, en pièces de 50x25x4 cm, avec larmier. (matériau) | 1.1 | 7.68 | 8.448 |
| mt09mcr235 | kg | Mortier de jointoiement pour préfabriqués en béton et en pierre artificielle, constitué de ciment, granulats, pigments et additifs spéciaux. (matériau) | 0.113 | 2.47 | 0.279 |
| mt28pcs010a | l | Protecteur hydrofuge en base aqueuse, incolore, autonettoyant, repoussant l'eau et la saleté, pour traitement superficiel hydrofuge, à appliquer à la brosse sur surfaces en pierre naturelle ou artificielle. (matériau) | 0.165 | 9.4 | 1.551 |
| mo041 | h | Compagnon professionnel III/CP2 VRD espaces publics. (main-d'œuvre) | 0.211 | 29.25 | 6.172 |
| mo087 | h | Ouvrier professionnel II/OP VRD espaces publics. (main-d'œuvre) | 0.238 | 26.02 | 6.193 |
| % | % | Frais de chantier des unités d'ouvrage | 2 % | 23.246 | 0.465 |
|  |  | Coûts directs |  |  | 23.711 |

Déchets:
- pose: mt09mif010ka; facteur de déchet 0.0189
- pose: mt20cho010c Dalle préfabriquée en béton de couleur grise, pour recouvrement de murs, en pièces de 50x25x4 cm, avec larmier; facteur de déchet 0.0252
- pose: mt09mcr235; facteur de déchet 0.035
- pose: mt28pcs010a; facteur de déchet 0.0390762

## Ressources

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20cho010c** m Dalle préfabriquée en béton de couleur grise, pour recouvrement de murs, en pièces de 50x25x4 cm, avec larmier
Données techniques: Coût énergétique 35.775 MJ; Émission de CO2 3.713 kg; Code CED 17 01 01; Masse de l'élément 23 kg; Volume 0.015333 m3
Déchets:
- emballage: re170201 Bois; quantité 0.014 kg
- emballage: re170203 Plastique; quantité 0.06 kg

**mt09mcr235** kg Mortier de jointoiement pour préfabriqués en béton et en pierre artificielle
Données techniques: Coût énergétique 7.958 MJ; Émission de CO2 0.580 kg; Code CED 17 09 04; Masse de l'élément 1 kg; Volume 0.000667 m3
Déchets:
- emballage: re150101 Emballages en papier et en carton; quantité 0.021 kg
- emballage: re170201 Bois; quantité 0.006 kg
- emballage: re170203 Plastique; quantité 0.009 kg

**mt28pcs010a** l Protecteur hydrofuge en base aqueuse
Données techniques: Coût énergétique 0.564 MJ; Émission de CO2 0.029 kg; Code CED 17 09 04; Masse de l'élément 0.8 kg; Volume 0.000533 m3
Déchets:
- emballage: re150104 Emballages métalliques. (composant de déchet); quantité 0.057 kg; Code CED 15 01 04; Masse de l'élément 1 kg; Volume 0.001667 m3
