# Couche séparatrice en toiture terrasse: film de polyéthylène

- Propriété du fichier: CYPE Ingenieros S.A.
- Format: FIEBDC-3/2016
- Logiciel: Générateur de prix de la construction. CYPE Ingenieros, S.A.
- Date: 13/06/2024
- Devise: EUR
- Coûts indirects: 3 %
- Frais généraux: 13 %
- Bénéfice: 6 %
- TVA: 20 %

## E Enveloppe et finition extérieure

### ET Couvertures de toitures terrasses

#### ETG Couches séparatrices

**ETG020** m² Couche séparatrice en toiture terrasse: film de polyéthylène.
Couche séparatrice en toiture terrasse: film de polyéthylène de 0,10 mm d'épaisseur et 92 g/m² de masse surfacique. Mise en place: avec des recouvrements, directement sous la couche de protection.
Inclut: Mise en place de la couche séparatrice.
Critère pour le métré: Surface mesurée selon documentation graphique du Projet.
Critère pour le mémoire: On mesurera la surface réellement exécutée selon les spécifications du Projet, y compris les bords et les recouvrements.

| Code | U | Désignation | Quantité | Prix | Montant |
|---|---|---|---|---|---|
| mt16png010b | m² | Film de polyéthylène de 0,1 mm d'épaisseur et 92 g/m² de masse surfacique. (matériau) | 1.1 | 0.21 | 0.231 |
| mo029 | h | Compagnon professionnel III/CP2 poseur de membranes d'étanchéité. (main-d'œuvre) | 0.022 | 29.25 | 0.644 |
| mo067 | h | Ouvrier professionnel II/OP poseur de membranes d'étanchéité. (main-d'œuvre) | 0.044 | 26.02 | 1.145 |
| % | % | Frais de chantier des unités d'ouvrage | 2 % | 2.020 | 0.040 |
|  |  | Coûts directs |  |  | 2.060 |

Déchets:
- pose: mt16png010b Film de polyéthylène de 0,1 mm d'épaisseur et 92 g/m² de masse surfacique; facteur de déchet 0.06

## Ressources

**mt16png010b** m² Film de polyéthylène de 0,1 mm d'épaisseur et 92 g/m² de masse surfacique
Données techniques: Coût énergétique 14.933 MJ; Émission de CO2 0.563 kg; Code CED 17 06 04; Masse de l'élément 0.092 kg; Volume 0.000153 m3
Déchets:
- emballage: re170203 Plastique. (composant de déchet); quantité 0.024 kg; Code CED 17 02 03; Masse de l'élément 1 kg; Volume 0.001667 m3
