# Poutre en lamibois

- Propriété du fichier: CYPE Ingenieros S.A.
- Format: FIEBDC-3/2016
- Logiciel: Générateur de prix de la construction. CYPE Ingenieros, S.A.
- Date: 24/10/2024
- Devise: EUR
- Coûts indirects: 3 %
- Frais généraux: 13 %
- Bénéfice: 6 %
- TVA: 20 %

## G Structure et gros oeuvre

### GO Poteaux, poutres et ossatures

#### GOB Bois

**GOB120** m Poutre en lamibois.
Poutre de lamibois, de 75x250 mm de section, classe LVL/1, milieu sec, qualité structurale S, émission de formaldéhyde classe E1, selon NF EN 14279 et protection face aux agents biotiques qui correspondent à la classe de pénétration NP2, (3 mm dans les faces latérales de l'aubier), selon NF EN 351-1. Comprend les découpes, les entailles pour un assemblage correct, le nivellement et la mise en place des éléments d'attache et de renfort. Travaillée en atelier et mise en place in situ.
Inclut: Implantation et marquage des axes, aux points d'appui des poutres. Mise en place et fixation provisoire de la poutre. Aplomb et nivellement. Exécution des assemblages. Vérification finale de l'aplomb et des niveaux.
Critère pour le métré: Longueur mesurée selon documentation graphique du Projet, y compris les appuis.
Critère pour le mémoire: On mesurera la longueur réellement exécutée selon les spécifications du Projet, y compris les appuis. Tous les éléments intégrants de la structure signalés dans les plans et les détails du projet seront considérés comme inclus.

| Code | U | Désignation | Quantité | Prix | Montant |
|---|---|---|---|---|---|
| mt07mem010ah | m³ | Lamibois pour poutre, de 75x250 mm de section, classe LVL/1, milieu sec, qualité structurale S, classe E1 en émission de formaldéhyde, selon NF EN 14279 et protection face aux agents biotiques qui correspondent à la classe de pénétration NP2, (3 mm dans les faces latérales de l'aubier), selon NF EN 351-1. (matériau) | 0.019 | 1472.23 | 27.972 |
| mo048 | h | Compagnon professionnel III/CP2 charpentier bois. (main-d'œuvre) | 0.163 | 30.72 | 5.007 |
| mo095 | h | Ouvrier professionnel II/OP charpentier bois. (main-d'œuvre) | 0.244 | 27.32 | 6.666 |
| % | % | Frais de chantier des unités d'ouvrage | 2 % | 39.645 | 0.793 |
|  |  | Coûts directs |  |  | 40.438 |

Déchets:
- pose: mt07mem010ah; facteur de déchet 0.0015

## Ressources

**mt07mem010ah** m³ Lamibois pour poutre
Données techniques: Coût énergétique 69282.275 MJ; Émission de CO2 -948.408 kg; Code CED 17 02 01; Masse de l'élément 510 kg; Volume 0.463636 m3
Déchets:
- emballage: re170203 Plastique. (composant de déchet); quantité 0.04 kg; Code CED 17 02 03; Masse de l'élément 1 kg; Volume 0.001667 m3
