# Connecteur soudé

- Propriété du fichier: CYPE Ingenieros S.A.
- Format: FIEBDC-3/2016
- Logiciel: Générateur de prix de la construction. CYPE Ingenieros, S.A.
- Date: 13/06/2024
- Devise: EUR
- Coûts indirects: 3 %
- Frais généraux: 13 %
- Bénéfice: 6 %
- TVA: 20 %

## G Structure et gros oeuvre

### GP Planchers

#### GPM Mixtes

**GPM040** U Connecteur soudé.
Connecteur en acier galvanisé de 19 mm de diamètre et 157 mm de hauteur, pour être utilisé sur des poutres métalliques dans les planchers mixtes de 17,5 cm d'épaisseur minimum; fixé par soudure.
Inclut: Implantation et disposition des connecteurs. Fixation des connecteurs par soudure.
Critère pour le métré: Nombre d'unités prévues, selon documentation graphique du Projet.
Critère pour le mémoire: On mesurera le nombre d'unités réellement exécutées selon les spécifications du Projet.

| Code | U | Désignation | Quantité | Prix | Montant |
|---|---|---|---|---|---|
| mt07cem040e | U | Connecteur en acier galvanisé avec tête à disque, de 19 mm de diamètre et 157 mm de hauteur, pour fixer sur structure en acier par soudure sur la tôle collaborante. (matériau) | 1 | 2.4 | 2.400 |
| mq08sol030 | h | Équipement et éléments auxiliaires pour soudure des connecteurs. (matériel) | 0.058 | 19.68 | 1.141 |
| mo047 | h | Compagnon professionnel III/CP2 charpentier métal. (main-d'œuvre) | 0.062 | 30.72 | 1.905 |
| % | % | Frais de chantier des unités d'ouvrage | 2 % | 5.446 | 0.109 |
|  |  | Coûts directs |  |  | 5.555 |

## Ressources

**mt07cem040e** U Connecteur en acier galvanisé avec tête à disque
Données techniques: Coût énergétique 6.416 MJ; Émission de CO2 0.498 kg
Déchets:
- emballage: re150101 Emballages en papier et en carton. (composant de déchet); quantité 0.09 kg; Code CED 15 01 01; Masse de l'élément 1 kg; Volume 0.001333 m3
- emballage: re170203 Plastique. (composant de déchet); quantité 0.045 kg; Code CED 17 02 03; Masse de l'élément 1 kg; Volume 0.001667 m3
