# Poutrelle en lamibois

- Propriété du fichier: CYPE Ingenieros S.A.
- Format: FIEBDC-3/2016
- Logiciel: Générateur de prix de la construction. CYPE Ingenieros, S.A.
- Date: 13/06/2024
- Devise: EUR
- Coûts indirects: 3 %
- Frais généraux: 13 %
- Bénéfice: 6 %
- TVA: 20 %

## G Structure et gros oeuvre

### GP Planchers

#### GPO Bois

**GPO120** m Poutrelle en lamibois.
Poutrelle de lamibois, de 75x300 mm de section, classe LVL/2, milieu humide, qualité structurale S, émission de formaldéhyde classe E2, selon NF EN 14279 et protection face aux agents biotiques qui correspondent à la classe de pénétration NP2, (3 mm dans les faces latérales de l'aubier), selon NF EN 351-1.
Inclut: Implantation et marquage des axes, aux points d'appui de la poutrelle. Mise en place et fixation provisoire de la poutrelle. Aplomb et nivellement.
Critère pour le métré: Longueur mesurée selon documentation graphique du Projet, y compris les appuis.
Critère pour le mémoire: On mesurera la longueur réellement exécutée selon les spécifications du Projet, y compris les appuis. Tous les éléments intégrants de la structure signalés dans les plans et les détails du projet seront considérés comme inclus.

| Code | U | Désignation | Quantité | Prix | Montant |
|---|---|---|---|---|---|
| mt07mem010li | m³ | Lamibois pour poutrelle, de 75x300 mm de section, classe LVL/2, milieu humide, qualité structurale S, classe E2 en émission de formaldéhyde, selon NF EN 14279 et protection face aux agents biotiques qui correspondent à la classe de pénétration NP2, (3 mm dans les faces latérales de l'aubier), selon NF EN 351-1. (matériau) | 0.023 | 1472.23 | 33.861 |
| mo048 | h | Compagnon professionnel III/CP2 charpentier bois. (main-d'œuvre) | 0.192 | 30.72 | 5.898 |
| mo095 | h | Ouvrier professionnel II/OP charpentier bois. (main-d'œuvre) | 0.24 | 27.32 | 6.557 |
| % | % | Frais de chantier des unités d'ouvrage | 2 % | 46.316 | 0.926 |
|  |  | Coûts directs |  |  | 47.242 |

Déchets:
- pose: mt07mem010li; facteur de déchet 0.0015

## Ressources

**mt07mem010li** m³ Lamibois pour poutrelle
Données techniques: Coût énergétique 69282.275 MJ; Émission de CO2 -948.408 kg; Code CED 17 02 01; Masse de l'élément 510 kg; Volume 0.463636 m3
Déchets:
- emballage: re170203 Plastique. (composant de déchet); quantité 0.04 kg; Code CED 17 02 03; Masse de l'élément 1 kg; Volume 0.001667 m3
