# Extincteur

- Propriété du fichier: CYPE Ingenieros S.A.
- Format: FIEBDC-3/2016
- Logiciel: Générateur de prix de la construction. CYPE Ingenieros, S.A.
- Date: 25/10/2024
- Devise: EUR
- Coûts indirects: 3 %
- Frais généraux: 13 %
- Bénéfice: 6 %
- TVA: 20 %

## S Sécurité et santé

### SC Équipements de protection collective

#### SCU Protection contre les incendies

**SCU010** U Extincteur.
Extincteur portable à poussière chimique ABC polyvalente, avec pression incorporée avec azote, avec 6 kg d'agent extincteur, d'efficacité 27A-183B, avec corps en acier avec revêtement intérieur résistant à la corrosion et finition extérieure avec peinture époxy couleur rouge, tube de sonde, vanne à levier, goupille de sécurité, manomètre, base en plastique et tuyau avec embout diffuseur, amortissable en 3 utilisations.
Critère pour le métré: Nombre d'unités prévues, selon Plan général de coordination en matière de sécurité et de protection de la santé.
Critère pour le mémoire: On mesurera le nombre d'unités réellement mises en place selon spécifications d'Étude ou d'Étude Basique de Sécurité et Santé.

| Code | U | Désignation | Quantité | Prix | Montant |
|---|---|---|---|---|---|
| mt41ixi110v | U | Extincteur portable à poussière chimique ABC polyvalente, avec pression incorporée avec azote, avec 6 kg d'agent extincteur, d'efficacité 27A-183B, avec corps en acier avec revêtement intérieur résistant à la corrosion et finition extérieure avec peinture époxy couleur rouge, tube de sonde, vanne à levier, goupille de sécurité, manomètre, base en plastique et tuyau avec embout diffuseur, avec support et accessoires de montage, selon NF EN 3. (matériau) | 0.333 | 36.08 | 12.015 |
| mo120 | h | Ouvrier Sécurité et Santé. (main-d'œuvre) | 0.116 | 24.51 | 2.843 |
| % | % | Frais de chantier des unités d'ouvrage | 2 % | 14.858 | 0.297 |
|  |  | Coûts directs |  |  | 15.155 |

## Ressources

**mt41ixi110v** U Extincteur portable à poussière chimique ABC polyvalente
Données techniques: Coût énergétique 706.196 MJ; Émission de CO2 92.839 kg
Déchets:
- emballage: re150101 Emballages en papier et en carton. (composant de déchet); quantité 0.072 kg; Code CED 15 01 01; Masse de l'élément 1 kg; Volume 0.001333 m3
